# Gemeinde Arnbruck_Geigermühle
Angebotsaufforderung (GAEB 90, DA83)
DV-Nummer: 23_097
Eröffnung: 31.03.26
Währung: EUR
Auftraggeber: Gemeinde Arnbruck, Gemeindezentrum 1, 93471 Arnbruck,

## Metallbauarbeiten Glasoberlichte
Datum: 23.02.26

*Hinweis*
1.) Baubeschreibung:

Bauherr:
Gemeinde Arnbruck
vertreten durch 1. Bürgermeisterin Frau Leitermann
Gemeindezentrum 1
93471 Arnbruck

Bauort:
Wittelsbacher Straße 1
93471 Arnbruck

Flur Nr. 61, 93, 97/1 und 121
Gemarkung Arnbruck

Der Bauherr, hier die Gemeinde Arnbruck, beabsichtigt
in der Gemeinde Arnbruck, Wittelsbacher Straße 1
die Umnutzung der ehemaligen Geigermühle zu einem
Bürgerhaus mit Mühlenmuseum durchzuführen.

Die bestehende Geigermühle ist das zentrale Gebäude am
Ortsplatz und steht seit längerer Zeit leer. Im
Zuge der Sanierung sollen das Rathaus, Vereinsräume
sowie ein Mehrzweckraum eingebaut werden. Die
bestehende, historische Mühle wird zu einem
Mühlenmuseum ausgebaut.
An der Südwestseite des Gebäudes wird die ehemalige
Säge durch einen Anbau für eine offene Bühne mit
Lagerraum ersetzt.

In unmittelbarer Nachbarschaft befinden sich nördlich,
direkt an das Gebäude angebaut ein Wohnhaus mit
Restaurant. Östlich grenzt die öffentliche Straße,
Wittelsbacher Straße an, südlich die Vitusgasse und in
westlicher Richtung der Arnbrucker Bach und die
Graf-Arno-Straße.

Grundsätzlich werden bei der Generalsanierung folgende
Punkte betrachtet und ausgeführt:

- Abbruch von nicht mehr benötigten Strukturen
- Erneuerung der Geschoßdecken, des Daches und
teilweise der Außenwände
- Anbau in horizontaler und vertikaler Sicht
- Einbau von technischen Systemen wie Elektrik,
Heizung, Lüftung
- Einbau neuer Fenster, Türen und Tore.
- Verbesserung der Statik, Wärmedämmung und
Dichtigkeit der Gebäudehülle.

Das Gebäude grenzt an eine öffentlich zugängliche
Fläche.
Entsprechende Sicherheitsvorkehrungen sind zu treffen.

Das unmittelbare Umfeld des Gebäudes kann nur sehr
eingeschränkt als Lagerplatz bzw. Parkplatz genutzt
werden.
Die Baustelleneinrichtung ist sehr beengt auf dem
Grundstück bzw. der öffentlichen Fläche einzurichten in
Abstimmung mit der Bauleitung.

Parkmöglichkeiten und Lagerplätze außerhalb des
Baugeländes stehen nur begrenzt auf den direkt
angrenzenden Parkplätzen zur Verfügung und sind vor
der Ausführung mit der Gemeinde Arnbruck
abzustimmen.

Parkflächen und Zufahrt der sich in der Nähe
befindlichen Arztpraxis müssen stets freigehalten
werden. Ein
Ausrücken des Notarztes muss durchgehend und
behinderungsfrei gewährleistet werden.

Evtl. erhobene notwendige Benutzungsgebühren und
Anträge an die Gemeinde sind eigenverantwortlich zu
stellen.

Vor Kalkulation wird ausdrücklich ein Ortstermin zur
Besichtigung der ötrlichen Gegebenheiten
gewünscht. Ein entsprechender Termin ist individuell
mit der Bauleitung zu vereinbaren.
Nachforderungen, die sich aus Unkenntnis der
Platzsituation, Zufahrtsmöglichkeiten,
Einschränkungen durch freizuhaltende Straßen und
Plätze und der dadurch auftretenden
Schwierigkeiten ergeben, werden nicht anerkannt.

Hinweis Kameraüberwachung:
Zu Dokumentationszwecken und zur Baustellenüberwachung
ist eine Kamera installiert.
Von dieser Kamera werden in regelmäßigen Abständen
Fotos der Baustelle mit dem direkten
Baustellenumfeld aufgenommen.
Nach einem Zeitraum von 72 Stunden werden zur Wahrung
des Datenschutzes eventuell aufgenommene
Gesichter verpixelt. Die Aufnahmen insgesamt werden
über die gesamte Bauzeit gesammelt und am Ende
als Zeitrafferaufnahme aufbereitet.

Der Bieter erklärt sich mit untenstehender
Unterschrift damit Einverstanden.
Das Einholen der jeweiligen Einverständnis der
Angestellten und, falls beauftragt, der Nachunternehmer
obliegt dem Auftragnehmer. Diese sind dem Bauherrn auf
Verlangen vorzulegen und werden nicht gesondert
vergütet.

Zur Kenntnis genommen und Einverstanden:

.................................., den
...............................
Ort  Datum

.......................................................
...................
Unterschrift Bieter

*Hinweis*
0.1 Angaben zur Baustelle

0.1.1  Lage der Baustelle, Umgebungsbedingungen,
Zufahrtsmöglichkeiten und Beschaffenheit der Zufahrt
  sowie etwaige Einschränkungen bei ihrer Benutzung:
Die Baustelle befindet sich in der Ortsmitte in
Arnbruck, Wittelsbacher Straße 1
In unmittelbarer Nachbarschaft befinden sich nördlich,
direkt an das Gebäude angebaut ein Wohnhaus mit
Restaurant. Östlich grenzt die öffentliche Straße,
Wittelsbacher Straße an, südlich die Vitusgasse und in
westlicher Richtung der Arnbrucker Bach und die Graf
Arno Straße.
In unmittelbarer Nähe befindet sich außerdem eine
Arztpraxis, deren Zufahrt und Stellplätze während der
Bauzeit nicht blockiert bzw. versperrt werden dürfen.
(Notarzt-Einsätze !)

0.1.2  Besondere Belastungen aus Immissionen sowie
besondere klimatische oder betriebliche
Bedingungen:
Die Baustelle wird durchgehend per Kamera überwacht.
Es werden zu Dokumentationszwecken täglich
Fotos erstellt.

0.1.3  Art und Lage der baulichen Anlagen, z. B. auch
Anzahl und Höhe der Geschosse:
Das Gebäude wird mit drei Geschoßen, Erd-, 1. Ober-
und Dachgeschoß errichtet mit einem
eingeschoßigem Anbau welcher eine Teilunterkellerung
erhält.
Die Traufhöhe des Hauptgebäudes beträgt ca. 9,50 m,
die Firsthöhe ca. 12,50 bzw. 11,10 m

0.1.4  Verkehrsverhältnisse auf der Baustelle,
insbesondere Verkehrsbeschränkungen:
Zufahrtsmöglichkeit zur Baustelle ist durch das
direkte Angrenzen der öffentlichen Straßen gegeben
allerdings nur aus südlicher Richtung und wird
teilweise durch den Arnbrucker Bach, sowie den
umgeleiteten
Bachlauf eingeschränkt. Die Straßen in nördlicher
Richtung sind für LKW nicht befahrbar.
Die Zufahrt sowie die Stellplätze der benachbarten
Arztpraxis sind durchgehend freizuhalten.
Notarzteinsätze
dürfen keinesfalls durch den Baustellenbetrieb
behindert werden.

0.1.5  Für den Verkehr freizuhaltende Flächen:
Die öffentlichen Straßen müssen für den Verkehr
durchgehend Nutzbar bleiben, ebenso die
Grundstückszufahrten der Anlieger. Kurzzeitige
Teilabsperrungen sind mit der Gemeinde abzusprechen.
Die Zufahrt der nahegelegenen Arztpraxis in der
Wittelsbacher Straße 6, sowie deren Stellplätze sind
durchgehend freizuhalten.

0.1.6  Art, Lage, Maße und Nutzbarkeit von
Transporteinrichtungen und Transportwegen, z. B.
Montageöffnungen:
Keine Angaben

0.1.7  Lage, Art, Anschlusswert und Bedingungen für
das Überlassen von Anschlüssen für Wasser, Energie
und Abwasser:

0.1.8  Lage und Ausmaß der dem Auftragnehmer für die
Ausführung seiner Leistungen zur Benutzung oder
Mitbenutzung überlassenen Flächen und Räume:
Lagerflächen für Baustlleneinrichtung und Material
stehen nur sehr begrenzt auf dem Baugrundstück zur
Verfügung.

0.1.9  Bodenverhältnisse, Baugrund und seine
Tragfähigkeit. Ergebnisse von Bodenuntersuchungen:
Es fand bereits eine Baugrundvoruntersuchung statt.
Der Geotechnische Bericht der Baugrundvoruntersuchung,
erstellt von IHM Ingenieurgesellschaft für
Bauwesen und Geotechnik GmbH, Deggendorfer Straße 40,
94491 Hengersberg vom 21.01.2025 ist zu
beachten und liegt der Ausschreibung bei.

0.1.10 Hydrologische Werte von Grundwasser und
Gewässern. Art, Lage, Abfluss,Abflussvermögen und
Hochwasserverhältnisse von Vorflutern. Ergebnisse von
Wasseranalysen:
Direkt an der Westseite des Gebäudes verläuft der
Arnbrucker Bach, der für das bestehende Gebäude und
auch nach der Sanierung des Gebäudes zur
Energiegewinnung genutzt wird.
Ein Teil des Bachwassers wird über ein Gerinne
östliche und südlich des Gebäudes geführt. Dieses
Gerinne
ist teilweise mit Holzbohlen abgedeckt, um ein
Überfahren mit dem PKW zu ermöglichen.
Für die notwendigen Umbauarbeiten am Staubecken, sowie
für die neu zu erstellenden Gerinne und
Tosbecken wird der Bach während der Ausführung dieser
Arbeiten über das vorhandene Ablaufrohr
umgeleitet.
Bei Starkregenereignissen kann es unter Umständen zu
einem Überlauf des besagten Ablaufrohres kommen
und somit zeitweise Wasser in die Baugrube eintreten.
Laut Bodengutachten ist mit Grundwassereintritt ab ca.
140 cm unter Geländeoberkante zu rechnen.
Ein nachträglich ausgeführter, ca. 3,00 m tiefer
Probeschurf an der Südseite verlief ohne
Wassereintritt. Dies
lässt Vermuten, dass es sich bei dem Wassereintritt
vermutlich um Sicker- bzw. Schichtenwasser gehandelt
haben muss.

0.1.11 Besondere umweltrechtliche Vorschriften.
Durch die unmittelbare Nähe zum Arnbrucker Bach dürfen
keine Wassergefährdenden Stoffe gelagert
werden oder in das Bachbett gelangen.

0.1.12 Besondere Vorgaben für die Entsorgung, z. B.
Beschränkungen für die Beseitigung von Abwasser und
Abfall.
Keine Angaben

0.1.13 Schutzgebiete oder Schutzzeiten im Bereich der
Baustelle, z. B. wegen Forderungen des Gewässer-,
Boden-, Natur-, Landschafts- oder Immissionsschutzes;
vorliegende Fachgutachten oder dergleichen.
Keine Angaben

0.1.14 Art und Umfang des Schutzes von Bäumen,
Pflanzenbeständen, Vegetationsflächen,
Verkehrsflächen, Bauteilen, Bauwerken, Grenzsteinen
und dergleichen imBereich der Baustelle.
Keine Angaben

0.1.15 Art und Umfang der Regelung und Sicherung des
öffentlichen Verkehrs.0.1.16 Im Bereich der
Baustelle vorhandene Anlagen, insbesondere Abwasser-
und Versorgungsleitungen.
Keine Angaben

0.1.17 Bekannte oder vermutete Hindernisse im Bereich
der Baustelle, z. B. Leitungen,Kabel, Dräne, Kanäle,
Bauwerksreste und, soweit bekannt, deren Eigentümer.
Keine Angaben

0.1.18 Bestätigung, dass die im jeweiligen Bundesland
geltenden Anforderungen zu Erkundungs- und
gegebenenfalls Räumungsmaßnahmen hinsichtlich
Kampfmittelnerfüllt wurden.
Keine Angaben

0.1.19 Gemäß der Baustellenverordnung getroffene
Maßnahmen.
Keine Angaben

0.1.20 Besondere Anordnungen, Vorschriften und
Maßnahmen der Eigentümer (oder der anderen
Weisungsberechtigten) von Leitungen, Kabeln, Dränen,
Kanälen, Straßen, Wegen, Gewässern,
Gleisen, Zäunen und dergleichen im Bereich der
Baustelle.
Keine Angaben

0.1.21 Art und Umfang von Schadstoffbelastungen, z. B.
des Bodens, der Gewässer,der Luft, der Stoffe und
Bauteile; vorliegende Fachgutachten oder dergleichen.
Keine Angaben

0.1.22 Art und Zeit der vom Auftraggeber veranlassten
Vorarbeiten.
Das Gebäude wird vor Beginn der Arbeiten vom Bauherrn
entrümpelt.

0.1.23 Arbeiten anderer Unternehmer auf der Baustelle.
Keine Angaben

*Hinweis*
0.2 Angaben zur Ausführung

0.2.1  Vorgesehene Arbeitsabschnitte,
Arbeitsunterbrechungen und Arbeitsbeschränkungen nach
Art, Ort
und Zeit sowie Abhängigkeit von Leistungen anderer.
Keine Angaben

0.2.2  Besondere Erschwernisse während der Ausführung,
z. B. Arbeiten in Räumen, in denen der Betrieb
weiterläuft, Arbeiten im Bereich von Verkehrswegen
oder bei außergewöhnlichen äußeren Einflüssen.
Keine Angaben

0.2.3  Vorgaben, die sich aus dem SiGe-Plan gemäß
Baustellenverordnung ergeben.
Keine Angaben

0.2.4  Art und Umfang von Leistungen zur
Unfallverhütung und zum Gesundheitsschutz für
Mitarbeiter
anderer Unternehmen, z. B. trittsichere Abdeckungen.
Keine Angaben

0.2.5  Besondere Anforderungen für Arbeiten in
kontaminierten Bereichen, gegebenenfalls besondere
Anordnungen für Schutz- und Sicherheitsmaßnahmen.
Keine Angaben

0.2.6  Besondere Anforderungen an die
Baustelleneinrichtung und Entsorgungseinrichtungen, z.
B. Behälter
für die getrennte Erfassung.
Keine Angaben

0.2.7  Besondere Anforderungen an das Auf- und Abbauen
sowie Vorhalten von Gerüsten.
Keine Angaben

0.2.8  Mitbenutzung fremder Gerüste, Hebezeuge,
Aufzüge, Aufenthalts- und Lagerräume, Einrichtungen und
dergleichen durch den Auftragnehmer.
Gerüste sind arbeitstäglich und eigenständig von den
nutzenden Firmen auf deren verkehrssicherheit zu
überprüfen.

0.2.9  Wie lange, für welche Arbeiten und
gegebenenfalls für welche Beanspruchung der
Auftragnehmer
Gerüste, Hebezeuge, Aufzüge, Aufenthalts- und
Lagerräume, Einrichtungen und dergleichen für andere
Unternehmer vorzuhalten hat.
Fassadengerüste werden bis zum Abschluss der Gewerke
Zimmerer, Dachdecker, Spengler, Fenster,
Vorgehängte Fassade vorgehalten. Die Vorhaltung
erfolgt durch den Baumeister.

0.2.10 Verwendung oder Mitverwendung von
wiederaufbereiteten (Recycling-)Stoffen.
Keine Angaben

0.2.11 Anforderungen an wiederaufbereitete
(Recycling-)Stoffe und an nicht genormteStoffe und
Bauteile.
Keine Angaben

0.2.12 Besondere Anforderungen an Art, Güte und
Umweltverträglichkeit der Stoffeund Bauteile, auch z.
B.
an die schnelle biologische Abbaubarkeit von
Hilfsstoffen.
Besonders im Bereich des angrenzenden Bachlaufs und
des Gerinnes ist darauf zu achten, dass keine
wasserschädlichen Stoffe verwendet, gelagert, oder in
das Gewässer eingebracht werden.

0.2.13 Art und Umfang der vom Auftraggeber verlangten
Eignungs- und Gütenachweise.
Keine Angaben

0.2.14 Unter welchen Bedingungen auf der Baustelle
gewonnene Stoffe verwendet werden dürfen oder
müssen oder einer anderen Verwertung zuzuführen sind.
Sofern in den Positionen nicht anders beschrieben,
gehen abzubrechende und zu entsorgende Stoffe in den
Besitz des Auftragnehmers über. Der Auftragnehmer ist
für deren sachgemäße Entsorgung oder
Wiederverwendung allein verantwortlich.

0.2.15 Art, Zusammensetzung und Menge der aus dem
Bereich des Auftraggebers zu entsorgenden Böden,
Stoffe und Bauteile; Art der Verwertung oder bei
Abfall die Entsorgungsanlage; Anforderungen an die
Nachweise über Transporte, Entsorgung und die vom
Auftraggeber zu tragenden Entsorgungskosten.
Keine Angaben

0.2.16 Art, Anzahl, Menge oder Masse der Stoffe und
Bauteile, die vom Auftraggeber beigestellt werden,
sowie Art, genaue Bezeichnung des Ortes und Zeit ihrer
Übergabe.
Keine Angaben

0.2.17 In welchem Umfang der Auftraggeber Abladen,
Lagern und Transport von Stoffen und Bauteilen
übernimmt oder dafür dem Auftragnehmer Geräte oder
Arbeitskräfte zur Verfügung stellt.
Keine
Der Personenaufzug im Gebäude darf nicht für
Materialtransporte genutzt werden.

0.2.18 Leistungen für andere Unternehmer.

0.2.19 Mitwirken beim Einstellen von Anlageteilen und
bei der Inbetriebnahme von Anlagen im
Zusammenwirken mit anderen Beteiligten, z. B. mit dem
Auftragnehmer für die Gebäudeautomation.
Keine Angaben

0.2.20 Benutzung von Teilen der Leistung vor der
Abnahme.

0.2.21 Übertragung der Wartung während der Dauer der
Verjährungsfrist für die Mängelansprüche für
maschinelle und elektrotechnische sowie elektronische
Anlagenoder Teile davon, bei denen die Wartung
Einfluss auf die Sicherheit und die Funktionsfähigkeit
hat (vergleiche § 13 Absatz 4 Nummer 2 VOB/B), durch
einen besonderenWartungsvertrag.

0.2.22 Abrechnung nach bestimmten Zeichnungen oder
Tabellen

*Hinweis*
0.3 Besondere Vertragsbedingungen

Die VOB wird dem Vertrag, in der zum Vertragsabschluss
gültigen Fassung, zugrunde gelegt.

0.3.1 Steuerabzug bei Bauleistungen
Der Auftragnehmer verpflichtet sich, jede vom
zuständigen Finanzamt vorgenommene Änderung in Bezug
auf eine vorgelegte Freistellungsbescheinigung (§ 48b
EStG) dem Auftraggeber unverzüglich schriftlich
mitzuteilen.

0.3.2 Ausführungsfristen
Es gelten die Bestimmungen des geschlossenen Vertrags.
Eine genaue Terminabsprache mit der Bauleitung ist vor
Auftragsbeginn unbedingt erforderlich.

0.3.3 Verjährungsfrist für Mängelansprüche
Die Rückgabe der Sicherheit für Mängelansprüche
erfolgt nach vollständigem Ablauf der Verjährungsfrist
für
Mängelrechte sowie Erfüllung der bis dahin erhobenen
Ansprüche.

0.3.4 Baureinigung
Der Auftragnehmer ist verpflichtet, alle durch ihn
verursachten Abfälle (Bauschutt, Abbruch- und eigenes
Verpackungsmaterial), Verunreinigungen und
Beschädigungen auf dem Baugrundstück, den umliegenden
Grundstücken sowie den öffentlichen Verkehrswegen
grundsätzlich täglich zu beseitigen. Geschieht dies
trotz Aufforderung der Bauleitung und unter Setzung
einer angemessenen Nachfrist nicht, ist die Bauleitung
nach Ablauf der Nachfrist berechtigt, eine Fremdfirma
mit der Leistung zu beauftragen. Größeres
Verpackungsmaterial ist direkt vom Auftragnehmer auf
eigene Kosten abzufahren. Für die tägliche Schutt-
und Abfallbeseitigung ist der Arbeitnehmer selbst
verantwortlich. Wird dies trotz Aufforderung durch die
Bauleitung unterlassen, ist die Bauleitung berechtigt,
eine Fremdfirma mit der Beseitigung zu beauftragen.
Die Kosten gehen dabei gänzlich zu Lasten des
Auftragnehmers. Sind mehrere Auftragnehmer für die
Unterlassung verantwortlich, erfolgt die
Kostenumlegung nach billigem Ermessen der örtlichen
Bauleitung.
Nebenleistung gem. VOB/C DIN 18299 ff.

0.3.5 Baustrom / Bauwasser / Bauendreinigung
Baustromversorgungs- und Bauwasserversorgungsanlagen
sowie die Bauendreinigung werden durch den
Auftraggeber erstellt und unterhalten. Abzüge dafür s.
LV S. 3.

0.3.6 Baubesprechungen, besondere Anordnungen,
Objektüberwachung
Es ist geplant, während der Errichtung vor Ort
regelmäßige Koordinationsbesprechungen /
Jour-Fixe-Termine mit dem AN durchzuführen. Der
Auftragnehmer hat hierzu auf Anforderung den
Projektleiter bzw. dessen weisungsbefugten und
kompetenten Vertreter zu entsenden. Die Teilnahme ist
verpflichtend.
Bei Nichtanwesenheit sind die festgelegten
Gegebenheiten bzw. Entscheidungen als zwingend
rechtskräftig
anzusehen ohne Einspruchsrecht.
Sofern im LV "nur auf besondere Anordnung des AG"
vorgeschrieben ist, bedeutet dies, dass auch mit der
Vorbereitung zur Ausführung erst nach besonderer
Aufforderung des AG zu beginnen ist.
Die Objektüberwachung obliegt dem Architekturbüro, das
nach Auftragsvergabe bekannt gegeben wird.
Anordnungen Dritter dürfen erst nach Rücksprache mit
der Bauleitung befolgt werden.

0.3.7 Bauleiter
Der Auftragnehmer verpflichtet sich, die Baustelle
während der gesamten Bauzeit mit einem, der deutschen
Sprache in Wort und Schrift mächtigen, Bauleiter
besetzt zu halten, der verantwortlich die Einhaltung
aller
Sicherheitsmaßnahmen gemäß BayBO,
Unfallverhütungsvorschriften,
Arbeitsstättenrichtlinien, Auflagen der
Berufsgenossenschaften überwacht und entsprechende
Maßnahmen ergreift. Die Verantwortung erstreckt
sich auf die Baustelle und die angrenzenden Flächen,
für die Verkehrssicherungspflicht besteht. Vom
Auftragnehmer ist der firmeneigene verantwortliche
Sicherheitsbeauftragte zu benennen.

0.3.8 Haftung
Über die Bestimmungen des § 4 Nr. 5, VOB-B hinaus
übernimmt der Auftraggeber ebenso keine Haftung für
auf der Baustelle gelagerte Materialien des
Auftragnehmers.

0.3.9 Terminplan
Innerhalb von 14 Tagen nach Auftragserteilung ist vom
Auftragnehmer auf Basis des Projektterminplanes
(Architekt) ein detaillierter Terminplan vorzulegen.
Die terminliche Abwicklung und zeitliche Kontrolle der
Baudurchführung erfolgt mittels aufgestellten
Balkenplänen und Terminlisten. Der Auftragnehmer
erkennt
diese Steuerung als verbindlich an. Er ist
verpflichtet, auf Anforderung unverzüglich alle
Angaben zu machen,
die zur Steuerung des Projektes erforderlich sind
(z.B. Dauer von Vorgängen, Abhängigkeiten, geplante
bzw.
vorhandene Kapazitäten).

0.3.10  Baustelleneinrichtung
Personal- und Materialcontainer des AN können in der
dafür vorgesehenen Fläche der BE aufgestellt
werden. Die Mitteilung der genauen Lage und Verortung
erfolgt durch die Bauleitung des AG.

0.3.1 Abrechnungsunterlagen
Sämtliche Abrechnungsunterlagen sind grundsätzlich
digital per E-Mail im pdf-Format mit allen
Rechnungsanlagen an die Bauleitung mit
Rechnungsanschrift des Bauherrn zu überstellen. Die
Abrechnungsunterlagen müssen das durch die Bauleitung
des AG bestätigte Aufmaß enthalten. Parallel
erhält der AG eine Ablichtung der Abrechnung (ohne
Anlagen) per E-Mail im pdf-Format.
Aus Abrechnungszeichnungen oder anderen
Aufmaß-Unterlagen müssen alle Maße, die zur Prüfung
einer
Rechnung nötig sind, unmittelbar zu ersehen sein und
der jeweiligen Rechnung beiliegen.
Die Originale der Aufmaßblätter, Wiegescheine und
ähnlicher Abrechnungsbelege erhält der Auftraggeber,
die Durchschriften der Auftragnehmer.
Rechnungen sind ihrem Zweck nach als Abschlags- oder
Schlussrechnung zu bezeichnen. Die
Abschlagsrechnungen sind durchlaufend zu nummerieren.
In jeder Rechnung sind Umfang und Wert aller
bisherigen Leistungen und die bereits erhaltenen
Zahlungen
mit gesondertem Ausweis der darin enthaltenen
Umsatzsteuerbeträge anzugeben.

0.3.1 Sonstiger Schriftverkehr
Schriftverkehr mit dem Aufrageber ist ausschließlich
wie folgt zu führen:
1) Schriftverkehr mit dem Bauherrn, über Behinderungen
und deren Anzeige, Anmeldung von Nachträgen
oder Vergütungsansprüchen, Bedenkenanmeldungen und
Schreiben mit Auswirkungen auf den Inhalt des
geschlossenen Bauwerkvertrages (Vertragsänderungen)
per E- Mail an die Objektüberwachung. Der Bauherr
erhält diesen Schriftverkehr im Original und in
Ablichtung per E-Mail.
2) alle anderen Schreiben per E-Mail an das
beauftragte Planungsbüro.

Sollten sich durch einen Versand Verzögerungen oder
andere Folgen ergeben, gehen diese ausschließlich
zu Lasten des Auftragnehmers.

0.3.1 Nachtragsangebot (zu § 2 Nr. 5+6 VOB/B)
Für nicht im Angebot enthaltende oder geänderte
Leistungen sind rechtzeitig unaufgefordert schriftliche
Nachtragsangebote digital per E-Mail im pdf-Format
direkt die Bauleitung einzureichen. Parallel erhält
der AG
eine Ablichtung der Angebotsunterlagen per E-Mail im
pdf-Format.
Nachtragsangebote haben in jedem Fall neben den
Einheitspreisen auch die zugehörigen Mengenangaben
zu enthalten. Bei Nachtragsangeboten ist zu jeder
Einzelposition eine detaillierte Kalkulation
aufzustellen, aus
der Material-, Geräte- und Lohnkosten sowie der
Mittellohn und die Zuschlagsätze ersichtlich sind.

0.3.1 Abnahme (zu § 12 VOB/B)
Der Auftraggeber verlangt die förmliche Abnahme ab
einer Auftragssumme von 10.000 _ (ohne
Umsatzsteuer). Der AN hat dem AG zu ermöglichen, die
Abnahme durchzuführen. Sollte es der
Baufortschritt mit sich bringen, dass Teile des
Bauwerks für eine Abnahme nicht mehr oder nur mit
erheblichem Aufwand, z.B. für Geräte und Gerüste,
zugänglich sind, so hat der AN den AG rechtzeitig
darauf
hinzuweisen und ihm eine Sachstandsfeststellung zu
ermöglichen. Soweit eine Abnahme vor einer
eventuellen erforderlichen behördlichen oder
technischen Abnahme erfolgt, gilt sie vorbehaltlich
einschlägiger
Auflagen aus dieser behördlichen oder technischen
Abnahme.

0.3.1 Mängelansprüche (zu § 13 VOB/B)
Der AG kann verlangen, dass vor Ablauf der
Verjährungsfrist für die Mängelansprüche eine
gemeinsame
Besichtigung der Leistung stattfindet und dabei
festgestellten Mängel in einem von beiden
Vertragsteilen zu
unterzeichnenden Protokoll niedergelegt werden.
Verweigert der AN die Teilnahme an der Besichtigung
aus einem von ihm zu vertretenden Grund, so muss er
den vom Auftraggeber festgestellten Mangel anerkennen.
Der AN hat auch die Kosten für die Beseitigung
von Schäden bei anderen Gewerken zu übernehmen, falls
diese Schäden durch seine eigene mangelhafte
Leistung verursacht wurden. Für genehmigungspflichtige
technische Anlagen beginnt die
Mängelanspruchsverjährungsfrist frühestens mit dem Tag
der Genehmigung und Zulassung zum Betrieb.
War neben mangelfreier Beschaffenheit der Leistung ein
wirtschaftlicher oder technischer Erfolg
ausbedungen, so gelten die hierzu erforderlichen
Eigenschaften als vertraglich zugesichert.
Die Verjährungsfrist für Mängelansprüche beträgt für
Bauwerke und für andere Werke, deren Erfolg in der
Herstellung, Wartung oder Veränderung einer Sache
besteht sowie für die von Feuer berührten Teile von
Feuerungsanlagen grundsätzlich 4 Jahre.

0.3.1 Salvatorische Klausel
Sollte eine Bestimmung dieses Vertrages unwirksam sein
oder werden, oder sollte sich eine Lücke
herausstellen, so berührt dies die Gültigkeit aller
übrigen Vertragsregeln nicht.

0.3.1 Begründung zur Wertung der Stundenlohnarbeiten
(sofern vorgesehen)
Die gängige Praxis zeigte, dass beim Bauen im Bestand
in der Regel unvorhergesehene
Arbeiten anfallen, deren Umfang auch erst bei der
Ausführung ersichtlich wird.
Diese Arbeiten werden in Abstimmung mit der Bauleitung
in Regie ausgeführt.
Die angegebenen Mengenansätze beruhen auf
Erfahrungswerten und bezeichnen keinen Anspruch des
Auftragnehmers auf Ausführung von Regiearbeiten in der
angegebenen Größenordnung.

0.3.1 Terminüberwachung
Die Termine werden von der Bauleitung überwacht.

0.3.1 Bautagesberichte
Der Auftragnehmer hat Bautagesberichte (Bautagebuch)
zu führen und dem Auftraggeber spätestens mit der
Schlussrechnung zu übergeben. Sie müssen alle Angaben
enthalten, die für die Ausführung und Abrechnung
des Auftrages von Bedeutung sein können.

0.3.1 Verunreinigungen
Verunreinigungen nach VOB/C Punkt 4.1.11
Nebenleistungen sind täglich zu beseitigen und
abzufahren.

0.3.1 Ausführungsunterlagen
Die zur Ausführung seiner Leistung notwendigen
Unterlagen werden dem AN rechtzeitig vor Vorbereitung
zur
Ausführung im Dateiformat pdf zur Verfügung gestellt.
Das Leistungsverzeichnis wird im Dateiformat pdf und
GAEB vom AG an den AN zur Verfügung gestellt.
Der AN hat dem Planungsbüro GAEB-Dateien zur Verfügung
zu stellen, wenn diese angefordert werden.
Der Ausführung dürfen nur Unterlagen zugrunde gelegt
werden, die vom Auftraggeber bzw. der Bauleitung
als zur Ausführung bestimmt gekennzeichnet sind.
Sämtliche Maße sind vom AN am Bau zu prüfen.

0.3.1 Güte verwendeter Baustoffe
Für die Güte der zur Verwendung kommenden Baustoffe,
Geräte und Materialien haftet der AN dem AG und
dem Hersteller der Lieferfirma.

0.3.1 Vereinbarung der VOB/C
Die Geltung der VOB/C wird vereinbart und bei der
Ausführung der Leistungen zugrunde gelegt.

0.3.1 Dokumentationsunterlagen
Es wird darauf hingewiesen, dass die Abnahme der
Leistung und die vollständige Freigabe der
Schlussrechnung erst nach Vorlage der gesamten
erforderlichen, vollständigen und geordneten Unterlagen
zur Baudokumentation (d.h. Übergabe aller
erforderlichen allgemeinen bauaufsichtlichen
Zulassungen/Prüfzeugnisse oder europäisch technische
Bewertungen der verwendeten Baustoffe, Bauteile
und Bauarten mit den entspr. Leistungserklärungen,
Einbauanleitungen und Konformitätsbestätigungen der
Hersteller (CE/Ü-Zeichen) sowie Leistungs-/
Schottbücher, Fachunternehmererklärung zum
fachgerechten
Einbau, Bescheinigungen/Bestätigungen der Funktions-
und Betriebssicherheit von Anlagen etc.) erfolgen
kann.
Die Übergabe hat vor der Abnahme (bzw. der
Teilabnahmen) als pdf und in 2facher Form im
Papierformat an
die Bauleitung zu erfolgen.

0.3.1 DSGVO
Der AN hat sich im Zuge der Baumaßnahme selbsttätig um
die Einhaltung der Anforderungen der gültigen
DSGVO zu kümmern und gegebenenfalls Dritte zu
informieren und bei Bedarf deren Einverständnis zur
Datenspeicherung etc. einzuholen.

*Hinweis*
Als Planungsgrundlage wurde das Profilsystem SCHÜCO
genutzt.
Dem Bieter wird freigestellt, zu der ausgeschriebenen
Konstruktion gleichwertige Konstruktionen anzubieten.
Zur Gewährleistung einer umfassenden Kompatibilität
sowie zur Minimierung der Ansprechpersonen wird
Wert darauf gelegt, dass alle Konstruktionen von einem
Systemhersteller stammen.
Zur Prüfung der Gleichwertigkeit der angebotenen mit
der vorgegebenen Konstruktion sind
Detailzeichnungen aller betreffenden Punkte, Muster
und System-Prüfzeugnisse vorzulegen.
Fehlen die Angaben, kann es zum Ausschluss vom
Wettbewerb kommen.

Fabrikat/System ausgeschrieben angeboten

Warmfassade : Schüco FWS 60 _______________________

Lichtdachkonstruktion : Schüco FWS 60
_______________________

Einsatz- Dachflächenfenster : Schüco AW RO 50
_______________________

RWA-Anlagen : Schüco DriveTec _______________________

Glaslieferant : _______________________

Nachfolgende Abfragen von Kriterien dienen der
Vergleichbarkeit der angebotenen Leistungen und
sind
durch Zertifikate und Nachweise zu belegen.

Blitzschutz: Typenprüfung nach EN 50164-1

Nachweis für Durchdringungen der Fassadenkonstruktion

Nachweis: Ucw der Elemente und Ug- Wert des Glases

Zertifikat eines unabhängigen Prüfinstitutes zur
Beglaubigung des errechneten U-Wertes

Alle Elektrobauteile sind mit dem Gewerk
Elektroarbeiten abgestimmt. Zusätzliche
Elektrobauteile sind in
diesem Gewerk enthalten. Im Fall von Nebenangeboten
übernimmt der AN Metallbau die Gewährleistung auf
die Funktionsfähigkeit des Überganges zu dem Gewerk
Elektrotechnik.

Bei Pfosten-Riegel-Fassaden müssen vom DIBT
zugelassene (abZ) T-Verbindungen und
Klemmverbindungen eingesetzt werden.

Die Falzgründe der Fassadenkonstruktion sind
überlappend, es können 3 wasserführende Ebenen
ausgebildet werden.

Alle relevanten Systemkomponenten (Systemprofile,
Beschläge, Dichtungen), sind mindestens 10 Jahre,
nach erfolgter Endabnahme der Leistung, verfügbar.

Firma / Stempel
________________________________________

Unterschrift _________________________________________

Ort / Datum ____________________den_________________

*Hinweis*
Art und Umfang der Leistung
Gegenstand dieser Ausschreibung sind
Metallbauarbeiten. Die Leistung umfasst die
Herstellung, die
Lieferung und die Montage von Aluminium-Bauelementen.

Zusätzlicher Gegenstand dieser Ausschreibung sind die
Verglasungsarbeiten.
Die Leistung umfasst die Lieferung, das Einsetzen und
das Abdichten aller Glasscheiben und Ausfachungen.

Hinweis zu aufgeführte Normen etc.:
Alle aufgeführten Normen, Vorschriften, Gesetze
gelten, wenn nicht anders in den Texten vermerkt, in
der
zum Vertragsschluss gültigen Fassung.

Vereinfachte Schreibweise
AG = Auftraggeber
AN = Auftragnehmer (Bieter)

Konstruktionssystem
Der Ausschreibung liegen die Konstruktionsmerkmale der
Schüco-Aluminium-Konstruktionen zugrunde. Die
Profil-, Zubehör-, Dichtungs- und Beschlagauswahl muss
nach den gültigen Unterlagen des jeweiligen
System-Herstellers erfolgen.

Angaben zur Leistungsbeschreibung
Grundlage des Angebotes ist das vorliegende
Leistungsverzeichnis einschließlich der Vorbemerkungen.

Qualitätssicherung
Gemäß der Bauproduktenverordnung muss für jedes
nachfolgend beschriebene Bauprodukt, das von einer
harmonisierten Norm erfasst ist oder das einer
Europäisch Technischen Bewertung entspricht, eine
Leistungserklärung, in Bezug auf dessen wesentliche
Merkmale (Anhang ZA der harmonisierten Norm)
vorliegen. Alle für den Verwendungszweck im
Mitgliedstaat geforderten wesentlichen Merkmale sind
in der
Leistungserklärung anzugeben.
Weiterhin können nach Landesbauordnung die Bauprodukte
zusätzlich mit einer Bestätigung ihrer
Übereinstimmung mit den technischen Regeln, den
allgemeinen bauaufsichtlichen Zulassungen, den
allgemeinen bauaufsichtlichen Prüfzeugnissen oder den
Zustimmungen im Einzelfall ausgestattet werden.
Für die einzelnen Aluminiumelemente sind element- und
herstellerspezifische EPD's gemäß EN 15804,
nachgewiesen gemäß ISO 14025, vorzulegen.

Für die Auftragsabwicklung gelten
VOB/B (Allgemeine Vertragsbedingungen für die
Ausführung von Bauleistungen).
VOB/C (Allgemeine Technische Vertragsbedingungen für
Bauleistungen).
Die für dieses Gewerk und für die Erstellung aller
ausgeschriebenen Maßnahmen aktuellen
DIN-Normen, DIN EN-Normen, DIN EN ISO-Normen,
Vorschriften, Richtlinien, Verordnungen, Gesetze,
Arbeitsanweisungen, etc. sind einzuhalten.

Ausführungsunterlagen
Der AG legt dem AN nach der Auftragserteilung und vor
Beginn der Arbeiten, die zur Ausführung
notwendigen Unterlagen gemäß § 3 Abs. 1 VOB/B
rechtzeitig und unentgeltlich vor.
Ausführungsunterlagen
sind demnach alle das Werk betreffenden Hilfsmittel,
die außer Arbeit, Material oder Boden zur Vorbereitung
und mangelfreien sowie rechtzeitigen Durchführung der
Bauleistung benötigt werden und ohne die der AN
die Bauleistung nicht so wie vertraglich vorgesehen
oder gar überhaupt nicht erbringen kann; dazu zählen
u.a. auch Proben, Muster und Modelle, sowie endgültige
vollständige und ausführungstechnisch brauchbare
Ausführungs-, Detail- und Konstruktionszeichnungen im
Maßstab 1:50 bis 1:1, die nach § 34 Abs. 3 Nr. 5
HOAI anzufertigenden und angefertigten -
auftraggeberseitig freigegebenen - Ausführungspläne des
bauplanenden Architekten mit allen für die Ausführung
notwendigen Einzelangaben, und statische und
sonstige Berechnungen oder bestimmte Planungen anderer
Sonderfachleute.
Tragwerkspläne und statische Berechnungen oder
bestimmte Planungen anderer Sonderfachleute sind in die
bauseits zu stellende Ausführungsplanung integriert.
Sollten sich bei den Ausführungsunterlagen
Änderungen ergeben, welche
auch die Leistungen des AN betreffen, werden diese
Änderungen durch den AG gekennzeichnet und
dem AN unverzüglich schriftlich verbindlich mitgeteilt.

Baumaße
Das Aufmaß ist vom AN grundsätzlich
eigenverantwortlich und auf Grundlage der bauseitig
hergestellten
Ausgangssituation am Bau zu nehmen. Werden dabei
Rohbautoleranzen außerhalb der festgelegten
Toleranzen festgestellt, ist der AG darüber zu
informieren. Fordert der AG, dass die Konstruktionen
schon zu
einem Zeitpunkt zur Montage bereitstehen müssen, der
ein Aufmaß vor Fertigung unmöglich macht, so sind
die objektspezifischen Toleranzen vom AG vorzugeben
und vom AN zu beachten.

Werkstatt- und Montageplanung
Der AN schuldet nach Ziffer 3.1.7 DIN 18360 eine
Werkstatt- und Montageplanung auf Basis der vom AG zu
liefernden Ausführungsunterlagen. Diese ist vor
Fertigungsbeginn vorzulegen. Aus den Darstellungen
müssen Konstruktion, Maße, Einbau, Befestigung und
Bauanschlüsse der Bauteile sowie die Einbaufolge
erkennbar sein (DIN 18360, Ziff. 3.1.7). Die
Darstellungen sind in Zeichnungen, Maßstab mind. 1:50
und in
3-facher Ausfertigung, zu liefern. Der AG prüft die
Werkstatt- und Montageplanung auf Übereinstimmung mit
der Ausführungsplanung. Bei Übereinstimmung mit der
Ausführungsplanung gibt der AG die Werkstatt- und
Montageplanung mit dem entsprechenden Prüfvermerk an
den AN zurück (Freigabe).

Toleranzen
Die Toleranzen für die jeweiligen Gewerke werden durch
den AG aufeinander abgestimmt. Sofern die Maße
der Elemente vor Ausführung nicht genommen werden
können, legt der AG objektspezifische Toleranzen
fest (vgl. RAL Leitfaden zur Montage: 2024-03, Ziffer
3.1.2, Nr. 16, Seite 45f.). Für die Montage sind
Abweichungen von vorgeschriebenen Maßen in den durch
DIN 18202 bestimmten Grenzen zulässig, sofern
die Funktion und die Tragfähigkeit der Bauteile nicht
beeinträchtigt wird (DIN 18360 Ziff. 3.1.4).
Soll auf bauseitigen Wunsch hin nach theoretischen
Maßen geplant und gefertigt werden und kommt
es trotz Einhaltung der jeweiligen Toleranzen zu
Passungenauigkeiten in der Ausführung, so dass
die Leistung des AN auf die Leistung Rohbau nicht
ausreichend abgestimmt ist, entscheidet der AG,
wie diese zu beseitigen sind.

Aluminium
Es sind stranggepresste Aluminium-Profile der
Legierung EN AW 6060 und EN AW 6063 in Eloxalqualität
nach DIN EN 755 und DIN EN 12020 zu verwenden.
Für anodisierte Aluminium-Bleche in Eloxalqualität ist
die Legierung AlMg 1, halbhart, (EN AW 5005A) zu
verwenden.
Der AN hat sicherzustellen, dass die von ihm
angebotenen und verarbeiteten Aluminiumbauteile von
Lieferanten stammen, die der A/U/F Initiative,
Recycling im Bausektor, angehören, oder einen
gleichwertigen
schlüssigen Recyclingprozess (PRP) nachweisen können.
Es ist sicherzustellen, dass Produktionsabfälle
und demontierte Elemente (Sanierungsbau) aus Aluminium
dem Verwertungsprozess, für die Herstellung
von Fenster- und Fassadenprofilen, zurückgeführt
werden.
Die relevante CO2-Einsparung findet immer in der
Herstellung statt, z.B. durch den verringerten
Energieaufwand, der für die Herstellung der Profile
benötigt wird.
Bei der Belieferung steht im Vordergrund, dass
bestellte Profile möglichst effizient und mit kurzen
Transportwegen ihr Ziel erreichen. Um das zu
gewährleisten, ist es zulässig nach der Herstellung
der Profile
in der Lagerhaltung und Auslieferung nicht mehr
zwischen verschiedenen Materialgüten z.B. mit
unterschiedlich hohen Anteilen an Primär- oder
Recycling-Aluminium zu unterscheiden. Es ist dann durch
externe Nachweise sicherzustellen, dass der Hersteller
stets eine ausreichende Menge der Aluminium-Profile
herstellt, die der hier beschriebenen Güte entspricht.
Der Embodied Carbon Footprint bzw. GWP-Wert von 3,84
kg pro kg Aluminium-Profil darf nicht überschritten
werden. Der Recyclinganteil und der GWP-Wert müssen
durch einen entsprechenden Nachweis gemäß
ISO 14025 und EN 15804 erbracht werden. Auf
Anforderung des AG hat der AN über die Einhaltung der
v.g.
Forderungen projektbezogene Bescheinigungen des
Herstellers bzw. Prüfzeugnisse und Nachweise
vorzulegen.

Stahl
Stahlteile (Anker-, Unterkonstruktionen, geschweißte
Konstruktionen, etc.) sind in feuerverzinkter
Ausführung
vorzusehen. Stahlbleche sind verzinkt auszuführen.
Die Nachbesserung von Fehlstellen, Beschädigungen
sowie das Nacharbeiten von etwaigen Schweißstellen
hat entsprechend DIN EN ISO 1461 zu erfolgen.

Edelstahl
Verankerungselemente und -mittel, die einem
Korrosionsangriff ausgesetzt und für Wartungen nicht
zugänglich sind, z. B. Befestigungs- und
Verankerungskonstruktionen von vorgehängten Fassaden
(Kaltfassaden) sowie alle Verbindungsteile sind
grundsätzlich aus rostfreiem Edelstahl herzustellen.
Als Verankerungs-, Verbindungs- und
Befestigungselemente dürfen, ohne besonderen
Korrosionsschutznachweis gemäß DIN 18516-1, nur
nichtrostende Stähle bzw. Stähle gemäß der allgemeine
bauaufsichtlichen Zulassung "Z-30.3-6" vom 05.März
2018 der Informationsstelle Edelstahl Rostfrei,
verwendet werden.
Weiterhin ist sicherzustellen, dass unter Spannung
stehende Bauteile, besonders wenn sie legiert sind, in
uneingeschränkter Festigkeit zu keiner
Spannungskorrosion oder anderweitiger
interkristalliner oder auch
anderweitig wirksam werdender Zersetzung im
Alterungsprozess neigen.
Auf Anforderung des AG hat der AN über die Einhaltung
der v. g. Forderungen projektbezogene
Bescheinigungen des Herstellers bzw. Prüfzeugnisse und
Nachweise vorzulegen.

Zusammenbau unterschiedlicher Werkstoffe
Beim Zusammenbau unterschiedlicher Werkstoffe muss
gewährleistet sein, dass keine Kontaktkorrosion und
keine andere ungünstige Beeinflussung entstehen kann.
Es sind Zwischenlagen aus Kunststofffolie oder dgl.
vorzusehen.

Systembeschreibung
Die Angaben der formalen Profilabmessungen (Bautiefen
und Ansichtsbreiten von außen) und der
Konstruktionsmerkmale sind zu berücksichtigen.
Bei Widersprüchen geht die Leistungsbeschreibung in
den jeweiligen Positionen den Vorbemerkungen und
diesen ZTV vor.

Profilauswahl
Bei wärmegedämmten Profilen sind nur solche zulässig,
bei denen die Innen- und Außenschalen durch
Wärmedämmprofile durchgehend kraft- und formschlüssig
miteinander verbunden sind.
Die Profile müssen die auftretenden Beanspruchungen
gemäß DIN EN 1990 nach DIN EN 1991 inkl. der
zugeordneten nationalen Anhängen sicher abtragen. Die
dabei zwischen Innen- und Außenschalen
auftretenden Schubkräfte müssen vom Verbund
zuverlässig übertragen werden. Die vom
System-Hersteller
angegebenen wirksamen Trägheitsmomente (Ix) sind,
unter Berücksichtigung der DIBT Richtlinie für
thermisch getrennte Profile, für die Auswahl zu
berücksichtigen.
Das Prinzip der Wärmedämmung ist für die gesamte
Konstruktion einzuhalten.
Alle Verbundprofile der Fenster- und Türsysteme sind
mindestens als Dreikammersystem (zwei Hohlprofile
plus Verbundzone) auszuführen.
Der Verbund der Profile muss ohne zusätzliche
Abdichtung wasserdicht und wasserbeständig sein. Der
Falzgrund der Profile muss absolut glattflächig
ausgebildet sein (auch die Verbundzone), so dass
anfallende
Feuchtigkeit immer in die tiefste, außenliegende Ebene
(Rinne) des Falzes abgeführt wird, ohne dass hierfür
zusätzliche Drainagekanäle hergestellt werden müssen.
Die Belüftung des Falzgrundes bei
Isolierverglasungen muss nach den Richtlinien der
Isolierglas-Hersteller erfolgen.

Profilverbindungen
Eckverbinder müssen in ihrem Querschnitt den inneren
Profilkonturen entsprechen. Bei den Gehrungen ist
auf eine einwandfreie Verklebung der Gehrungsfläche zu
achten. Auch an den T-Stößen ist das Einsickern
von Wasser in die Konstruktion - durch entsprechende
Füllstücke mit dauerelastischer Abdichtung - zu
verhindern.
Bei wärmegedämmten Profilen muss die Dämmwirkung auch
im Eck- und T-Verbinderbereich voll erhalten
bleiben.

Flügeldichtungen
Die Dichtungen müssen auswechselbar sein.
Für Dreh-, Drehkipp- und Stulp-Fenster ist eine
Mitteldichtung vorgeschrieben.

Entwässerung der Konstruktion
Falze und Profilnuten, in die Niederschlag und
Kondenswasser eindringen können, müssen nach außen
entwässert werden. Sichtbare Entwässerungsschlitze
sind mit Kappen abzudecken.
Entwässerung, Dampfdruckausgleichsöffnungen
Entwässerung:
Gemäß DIN 18055 muss sichergestellt sein, dass in die
Rahmenkonstruktion eingedrungenes Wasser
unmittelbar und kontrolliert abgeführt wird, um
Schäden am Fenster und am Baukörper zu vermeiden.
Die Entwässerungsöffnungen zur Außenseite sollen einen
Mindestquerschnitt von 5x20 mm haben. Der
Abstand derÖffnungen untereinander soll bei diesem
Mindestquerschnitt nicht mehr als 600 mm betragen.

Beschläge Fenster Alu
Sind nicht systemgebundene Beschlagteile vorgesehen,
müssen diese unter Beachtung der gültigen
DIN-Normen ausgewählt werden.

Die für die jeweilige Öffnungsart einzusetzenden
Beschläge in ihrer Grundausstattung sind unter
Berücksichtigung der Lastannahmen/Gewichte/Größen und
der zu erreichenden Öffnungsweite nach den
Bemessungstabellen des System-Herstellers einzusetzen.
Alle Beschlagteile sind aus nichtrostenden
Materialien herzustellen und müssen justierbar sein.
Inkl. der erforderliche Zusatzteile wie zusätzliche
Verriegelungen, Scherenbefestigungen, Eigenanschlag
und Bänder.

Motorische Antriebe für Beschläge Fenster
Bei den nachfolgend ausgeschriebenen Beschlägen
handelt es sich um motorische am Flügel- /
Blendrahmenprofil montierte Antriebsmotoren,
Verriegelungsmotoren und Verschlusskomponenten.
Unter Berücksichtigung der Lastannahmen/Gewichte ist
der erforderliche Beschlag und die motorischen
Komponenten nach den Bemessungstabellen des
Systemherstellers einzusetzen, inklusive der für den
sachgemäßen und voll funktionsfähigen Gebrauch
notwendigen Zubehörteile, wie Motorhalter,
Zusatzbeschlagteile (Bänder, Sicherungsschere),
Abdeckprofile, Verbindungskabel (inkl. 1000 mm
Anschlussleitung) sowie weiteres Montagezubehör.
Der Flügel ist im eingebauten Zustand (Baustelle)
Probe zu fahren.
Es ist ein Prüfprotokoll zu erstellen und dem AG zu
übergeben.

BEI DER PLANUNG UND AUSFÜHRUNG DER ANLAGEN IST EINE
RISIKOANALYSE GEMÄß VFF
MERKBLATT KB.01 "KRAFTBETÄTIGTE FENSTER", UND DER ASR
1.6 DURCHZUFÜHREN.

Es ist zwingend eine 24V / 28V Variante einzusetzen.

Bedienelemente werden gesondert beschrieben,
übergeordnete Steuerungskomponenten, Netzteile und
Sensoren werden in separaten Positionen und Gewerken
beschrieben.

Für den Regelbetrieb ist eine bauseitige permanente
Stromversorgung 230 V/AC für die Netzteile zu
gewährleisten.

Nachkaufgarantie für Aluminium Fenster- und
Beschlagssysteme
Für Bauteile der Aluminium Fenster- und
Beschlagssysteme, die einem besonderen Verschleiß
unterliegen
oder die designrelevant sind, ist eine
Nachkaufgarantie durch den AN zu gewährleisten. Die
Nachkaufgarantie hat mindestens 10 Jahre, ausgehend
vom Kauf des ursprünglichen Bauteils durch den AN,
zu betragen. Ein Bestätigungsschreiben des
Systemlieferanten, des zur Ausführung angebotenen
Fabrikats,
ist mit der Angebotsabgabe vorzulegen.

Verglasung
Die nachfolgende Beschreibung stellt eine allgemeine
Regelung für die Lieferung und das Einsetzen der
Verglasung in Bauelementen dar.
Die in den Positionsbeschreibungen angegebenen
Abmessungen beziehen sich auf die Außenmaße der
Bauelemente. Die Kosten für die Ermittlung der
Glasmaße sind in die Angebotspreise einzurechnen, eine
gesonderte Vergütung erfolgt hierfür nicht.
Zum Lieferumfang der Verglasungsarbeiten gehören alle
hierfür erforderlichen Dichtungen und deren Einbau,
einschließlich der dicht auszuführenden
Eckausbildungen und Stöße. Weiterhin mitzuliefern sind
alle
erforderlichen Dichtstoffe, Glasauflager und
Klotzungsbrücken.
Die Dicken der Einzelscheiben sind unter
Berücksichtigung der Scheibengrößen und der
Lastannahmen
nach den Bemessungstabellen des Glas-Herstellers zu
ermitteln.
DIE ANGABE DER LICHT- UND ENERGIEWERTE ERFOLGT NACH
DIN EN 410. SIE BEZIEHEN SICH
AUF EINEN STANDARDAUFBAU. ABWEICHUNGEN VOM
STANDARDAUFBAU UND EINBAULAGE AUS
DER SENKRECHTEN FÜHREN ZU WERTÄNDERUNGEN.

Technische Richtlinien des Instituts des Glashandwerks
für Verglasungstechnik und Fensterbau, Hadamar
(IGH)
DIN 18545 Abdichten von Verglasungen mit Dichtstoffen
Richtlinie VE-06/01: Beanspruchungsgruppen für die
Verglasung von Fenstern vom Institut für Fenstertechnik
e.V., Rosenheim

Die Verglasungen sind gemäß  den "Glasbemessungs- und
Konstruktionsregeln" nach DIN 18008-1 bis -5
und DIN 18545 "Anforderungen an Glasfalze und
Verglasungssysteme" unter Berücksichtigung der EN
12488 (Verklotzung) auszuführen.

Die Glaskanten der beschriebenen Gläser sind nach DIN
1249-11, auszuführen.

ÜBERKOPFVERGLASUNGEN:
DIE TECHNISCHE REGELN FÜR DIE VERWENDUNG VON
LINIENFÖRMIG GELAGERTEN
VERGLASUNGEN NACH DIN 18008-2 VOM DEZEMBER 2010. -
ÜBERKOPFVERGLASUNGEN:
NEIGUNG > 10°  SIND ANZUWENDEN.

Einscheibensicherheitsglas
Sollte es, bedingt durch die ausgeschriebene
Konstruktionsart / Anwendung erforderlich sein, dass
eine
ESG- oder eine ESG-H-Scheibe als Außenscheibe einer
Isolierglaseinheit in einer Vertikalfassade eingesetzt
wird, ist der Auftraggeber in Anbetracht des
bestehenden Spontanbruchrisikos hierüber vorab zu
informieren,
bspw. durch eindeutige Benennung in den dem
Auftraggeber übergebenen Unterlagen wie der Werkstatt-
und Montageplanung. Der AN informiert den AG, wenn ESG
bzw. ESG-H zum Einsatz kommt. Dies gilt nur
soweit die Leistungsbeschreibung nicht ohnehin oder
technisch zwingend die Ausführung mit ESG bzw.
ESG-H vorsieht und soweit das Risiko dem AG nicht
bekannt ist.

BEI VERWENDUNG VON ESG BZW. ESG-H IM AUSSENBEREICH IST
DER VERWENDUNGSZWECK
UND DIE EINBAUART SCHRIFTLICH MIT DEM GLASLIEFERANTEN
ABZUKLÄREN.
DIE DIN 18516-1 FÜR HINTERLÜFTETE FASSADENPLATTEN UND
DIE DIN 18516-4 FÜR
FASSADENPLATTEN AUS EINSCHEIBEN-SICHERHEITSGLAS SIND
ZU BERÜCKSICHTIGEN.

Ausfachungen
Für die Lieferung und den Einbau von Ausfachungen gilt
sinngemäß die im Abschnitt Verglasung näher
beschriebene Regelung.
Die in der nachfolgenden Beschreibung der Paneele
gemachten Angaben zu den einzusetzenden
Werkstoffen und deren Querschnitt sind formale
Mindestanforderungen. Die in den "ZTV" gemachten
Angaben zum Wärmeschutz, Schallschutz, Brandschutz und
zur Angriffs- und Durchschusshemmung, sowie
die für diese Bereiche geltenden DIN-Normen sind zu
berücksichtigen.

Der Dämmkern der Paneele ist in jedem Fall in
druckfester Ausführung und/oder mit einem druckfesten
Einleimer auszuführen. Die anwendungsbezogenen
Anforderungen an die Wärmedämmstoffe und die
entsprechende DIN EN des Bezeichnungsschlüssels sind
gemäß der DIN V 4108-10 auszuwählen. Die
Klassifizierung des Brandverhaltens und die
Eingruppierung erfolgt nach der DIN EN 13501, bei
Schäumen
ist die Klasse E zu berücksichtigen, bei Mineralwolle
Klasse A1. Kommt als Dämmkern Mineralwolle zur
Ausführung, so ist diese in stehender Faser und mit
zusätzlicher mechanischer Sicherung gegen Absacken
zu verarbeiten.
Der Werkstoff des druckfesten Einleimer richtet sich
nach der Vorgabe des ?p W(mk) des Abstandshalter.

Die beschriebenen Paneele müssen nach den allgemein
anerkannten Regeln der Technik
dampfdiffusionsdicht ausgebildet sein. Durch
konstruktive Maßnahmen muss verhindert werden, dass
eine
Durchfeuchtung sowie eine mechanische Zerstörung des
Dämmstoffes eintritt.
Die Oberflächenveredelung der Aluminium-Verbundpaneele
ist, wenn in den Positionsbeschreibungen nicht
anders angegeben gemäß der Beschreibung in den "ZTV"
auszuführen.

Einbau der Elemente
Die Verankerungen der Elemente sind so auszuführen,
dass alle aus horizontaler und vertikaler Richtung
auftretenden Kräfte und Lasten kraftschlüssig und mit
den vorgeschriebenen Sicherheitsreserven auf den
Baukörper übertragen werden.
Bewegungen des Baukörpers und Dehnungen der Elemente
müssen aufgenommen werden, ohne dass
hieraus Belastungen auf die Konstruktion übertragen
werden.
Die Montage der Aluminium-Bauelemente muss flucht- und
lotrecht erfolgen. Die horizontalen Einbauebenen
sind nach den Meterrissen einzumessen, die in jedem
Geschoss durch den AG anzubringen sind.
Alle zur Montage erforderlichen Befestigungsmittel
sind in die Einheitspreise mit einzukalkulieren.
Befestigungs- und Verbindungsmittel - wie Schrauben,
Bolzen und Dübel - müssen entsprechend dem
jeweiligen Verwendungszweck und gemäß den
Anforderungen ausgewählt werden. Bei der Auswahl sind
die
hierfür gültigen Normen und den allgemein anerkannten
Regeln der Technik zu berücksichtigen und zu
befolgen.
Es kommen nur bauaufsichtlich zugelassene Dübel zur
Ausführung. Sämtliche Befestigungsteile, die der
Witterung ausgesetzt sind bzw. in hinterlüfteten
Bereichen liegen, sind aus Edelstahl zu fertigen.
Sämtliche Anschlüsse und Abdichtungen an angrenzende
Bauteile sind in die Einheitspreise
einzukalkulieren.
Die Anschlüsse müssen den bauphysikalischen
Anforderungen gerecht werden. Das heißt, Anforderungen
aus Wärmeschutz, Feuchteschutz, Schallschutz und
Fugenbewegung sind zu berücksichtigen.
Für die Montage nach Meterriss sind gemäß dem RAL
Leitfaden zur Montage 2024-03, Ziffer 3.1.2, Nr. 16,
Seite 45f., Höhenbezugspunkte an der Baustelle durch
den AG vorzusehen. Diese müssen sich in jedem
Stockwerk befinden und dürfen nicht weiter als 10
Meter von jedem Einbauort einer der nachfolgend
beschriebenen Leistung entfernt sein.

Abdichtung zum Baukörper
Erforderliche Dichtungsprofile sind aus EPDM
einzusetzen. Sie müssen in Beschaffenheit, Abmessung
und
Gestaltung dem vorgesehenen Verwendungszweck
entsprechen. Ihre elastischen Eigenschaften müssen im
vorkommenden Temperaturbereich den Anforderungen
genügen.
Für Versiegelungen sind elastisch bleibende
Dichtstoffe auf Silikon- oder Polysulfidbasis zu
verwenden. Die
Versiegelung muss unter Berücksichtigung der
konstruktiven Gegebenheiten innerhalb der vorkommenden
Temperaturbereiche an den anschließenden Bauteilen so
haften, dass sie - unter Berücksichtigung der
zulässigen Dehnungsbewegungen der Bauteile - nicht von
den Haftflächen abreißt. PVC-Profile dürfen nicht
mit bitumenhaltigen Stoffen in Verbindung kommen. Bei
der Abdichtung von Anschlussfugen mit elastischen
Dichtstoffen sind die DIN 18540 und die
Verarbeitungs-Richtlinien des Herstellers zu befolgen.
Bei Abdichtung der Bauteile zum Baukörper mit
Bauabdichtungsfolien ist die Auswahl nach deren
Eigenschaften, geringe bzw. hohe Dampfdurchlässigkeit,
entsprechend den jeweiligen Anforderungen
vorzunehmen. Wird die Bauabdichtungsfolie verklebt, so
müssen die Klebeflächen frei von Verunreinigungen
und Fremdstoffen sein. Die Angaben des Herstellers
sind zu beachten.

Feuchtigkeitsschutz
Bei der Wärmedämmung eines Bauteils ist stets darauf
zu achten, dass die dampfdichten Materialien auf der
warmen Seite und die dampfdurchlässigen auf der kalten
Seite angebracht werden. Baukörperanschlüsse
sind fachgerecht abzudichten.
Die Abdichtung der Fenster-, Tür- und Fassadenelemente
zum Baukörper ist mit Bauabdichtungsfolien bzw.
abgekanteten Blechprofilen einschl. geeigneter
dauerelastischer Versiegelungen inkl. Vorfüller zu
angrenzenden Bauteilen herzustellen.
Lage und Anordnung von Dampfsperren und Folien müssen
wärme- und feuchttechnischen Erfordernissen
entsprechen.
Alle Flächen der Fassade müssen so entkoppelt, gedämmt
und abgedichtet werden, dass an keiner Stelle
(Flächen, Ecken, Randbereiche, Deckenbereiche und
Fußpunkte etc.) unzulässiges Tau- bzw.
Kondensatwasser anfällt.
Zur Vermeidung von Tauwasser- und Schimmelpilzbildung
auf raumseitigen Bauteiloberflächen darf die
raumseitige Oberflächentemperatur von 12,6° C gemäß
DIN 4108 bezogen auf 20° C Rauminnentemperatur
und -5° C Außentemperatur, bei einer
korrespondierenden Raumluftfeuchte von 50% nicht
unterschritten
werden.
Die Mindestforderungen zur Vermeidung von
Schimmelpilzbildung im Bereich von Wärmebrücken sind
gemäß DIN 4108 einzuhalten.
Soweit die Anschlussausbildungen entsprechend dem
Beiblatt 2 zur DIN 4108 ausgeführt werden, ist kein
gesonderter Nachweis erforderlich.
Für alle abweichenden Konstruktionen müssen die
Mindestanforderungen nachgewiesen werden.

Die bauphysikalischen Einwirkungen durch das Raumklima
und das Außenklima sind zu berücksichtigen. Die
Anschlüsse zum Baukörper müssen den Anforderungen aus
Wärme-, Schall- und Feuchteschutz gerecht
werden.
Die Anforderungen an die Anschlussfugenausbildung sind
in DIN 4108-7, DIN 4109 sowie DIN 18355 und
DIN 18533 enthalten.
Für nähere Informationen wird der Leitfaden zur
Montage der RAL-Gütegemeinschaften Fenster und
Haustüren, Frankfurt a. M. empfohlen.

Die Anschlussfugenabdichtung vom Baukörper zum Element
zur kalten Außenseite, sowie zur warmen
Innenseite, ist entsprechend der Anforderungen aus dem
Wärmeschutznachweis gemäß
Gebäudeenergiegesetz (GEG) für Bauanschlüsse
auszuführen.
Die nachfolgend spezifizierten Folien dienen als
Elementabdichtungen.

Folien sind vor Erstellung der Außenschale anzubringen.
Materialdicke: 0,75 mm
Folienbreite seitlich: ca. 250 mm
Folienbreite oben: ca. 250 mm
Folienbreite unten: ca. 250 mm

Sollten bedingt durch den Verwendungsort oder Art der
Bauteile ein andere Funktion hinsichtlich der
Beschaffenheit und Ausführung der Folien gefordert
sein, wird dieses gesondert beschrieben.

Fensterbänke
Bei Fensterbänken mit einer Ausladung > 150 mm ist die
vordere Kante der Fensterbank mit entsprechenden
Konstruktionen gegen Abknicken zu sichern. Die
Fensterbank ist auf der Unterseite mit einer
Antidröhnmasse (Baustoffklasse B1 nach DIN 4102) von
ca. 1,5 mm Dicke zu beschichten. Der Anteil der
beschichteten Fläche darf 50% der Gesamtfläche nicht
unterschreiten. Fensterbänke sind grundsätzlich so
auszubilden, dass Schlagregenwasser sicher nach außen
über die Fassade abgeleitet wird und kein Wasser
in das Gebäude bzw. die Wärmedämmungen eindringen
kann. Die Ableitung muss so erfolgen, dass eine
Verschmutzung der Fassade weitgehend vermieden wird.
Die Neigung der Attikaverkleidungen sowie der
Fensterbänke darf 5% nicht unterschreiten. Der
Überstand der Abtropfkanten über der Vorderkante der
fertigen Fassade muss mindestens 30-40 mm betragen.
Der Überstand darf 20 mm entsprechend den
Richtlinien für die Planung und Ausführung von Dächern
mit Abdichtungen - Flachdachrichtlinien nicht
unterschreiten. Die Befestigung ist grundsätzlich nach
statischen Erfordernissen auszuführen, sowie sind
thermisch bedingte Längenänderungen durch ausreichende
Dehnungsmöglichkeiten sicherzustellen.

Verankerung Glas-Aluminium-Warmfassade
Die Verankerung der Fassadenpfosten erfolgt mittels
zum System gehörender, toleranzausgleichender
Konsolen aus Aluminium.

Diese Konsolen werden jeweils in den Kopf und/oder
Fußpunkten beziehungsweise an den Zwischendecken
der Fassade angeordnet. Sie sind je nach Anforderung
als Los- oder Festpunktaufhängung auszubilden.

Konstruktiv sind die Konsolen so auszubilden, dass sie
eine zwängungsfreie Dilatation der Fassade
gewährleisten. Gleichermaßen müssen Formänderungen des
Baukörpers wie z.B. Deckendurchbiegungen
ausgeglichen werden.

Die Befestigung der Konsolen am Baukörper erfolgt
mittels Befestigungsmitteln aus Edelstahl und
entsprechend ihrem speziellen Verwendungszweck
angepassten und bauaufsichtlich zugelassenen Dübeln.

Alle Bauteile der Fassadenbefestigung müssen so
ausgebildet sein, dass sie die auf die Fassade
einwirkenden Kräfte sicher aufnehmen und auf das
Tragwerk des Baukörpers übertragen.

Oberflächenbehandlung, Farb-Beschichtung (Pulver)
Die Beschichtung der Aluminium-Profile und/oder
-Bleche muss mit GSB International und/oder QUALICOAT
gütegesicherten Pulver auf Polyesterbasis in einer
Schichtdicke von mindestens 50 µm / bzw. nach Vorgaben
des Nasslackherstellers, erfolgen. Der ausführende
Beschichtungsbetrieb muss Inhaber des Gütezeichens
der GSB International ("Gütegemeinschaft für die
Stückbeschichtung von Bauteilen aus Aluminium",
Franziskanergasse 6, D-73525 Schwäbisch Gmünd) oder
des Gütezeichens der QUALICOAT (Verband für
die Oberflächenveredelung e.V. (VOA) Laufertormauer 6,
90403 Nürnberg) sein.
Für Metallbauelemente im einbaufertigen oder
eingebauten Zustand sind die Empfehlungen für die
visuelle
Beurteilung von organisch beschichteten Oberflächen
des VFF-Merkblatts AL.02 zu berücksichtigen.

Farbbestimmung Metallbauarbeiten
Farbton außen / innen: RAL nach Wahl des AG (außer
Intensiv-, Metallic- und Perlglimmerfarben)

Der endgültige Farbton wird nach Auftragserteilung
bekannt gegeben.
Die Palette der zur Wahl stehenden Farbtöne ist auf
die obige Farbkarte eingegrenzt.
Alle Profile erhalten den gleichen Farbton.

Technische Vorgaben und bauphysikalische Anforderungen
Soweit in den Leistungsbeschreibungen für einzelne
Positionen keine anderen Angaben erfolgen, gelten die
nachstehenden Vorgaben:

Anforderungen an die Bauteile
Die entsprechenden Nachweise sind nach Aufforderung
durch den AG diesem in schriftlicher Form
vorzulegen. Der AN hat im Rahmen seiner
EG-Konformitätserklärung die Übereinstimmung seines
Produkts
mit den jeweiligen Anforderungen nach DIN EN zu
erklären.

Die nach genannten Werte beziehen sich auf
Standardelemente.
Gegebenenfalls können andere
Elementformen/Öffnungsvarianten oder
Profilkombinationen abweichende
Klassifizierungen haben.

Anforderungen an Lichtdchfassaden nach DIN EN 13830
Die max. Durchbiegung der Fassadenteile ist auf L/200
bzw. 15 mm begrenzt.
Die Eigenlast ist nach DIN EN 1991-1-1 zu bestimmen.

Fassadenelement: Ucw 1,3 W/(m²K)
Glaswerte nach DIN EN 673: Ug 0,6 W/(m²K)
Gesamtenergiedurchlässigkeit: g = 32 %

Luftdurchlässigkeit nach EN 12153 Klassifizierung: AE
Schlagregendichtigkeit nach EN 12155 Klassifizierung:
RE1200
Stoßfestigkeit, Belastung von außen, DIN EN 14019
Klassifizierung: E 5
Widerstand gegen Windlasten EN 12179 Klassifizierung
Warmbereich: ±2.000 Pa
Widerstand gegen Windlasten EN 12179 Klassifizierung
Kaltbereich: ±1.000 Pa

Bewertetes Schalldämm-Maß Rw: 33 dB

Der Gesamtenergiedurchlassgrad und der
Lichttransmissionsgrad sind objektbezogen über die
CE-Kennzeichen der Verglasung nachzuweisen.

Lastannahmen

Winddruck auf  Außenbauteile nach DIN EN 1991-1-4
inkl. der nationalen Anhänge
Angaben für Gebäude mit rechteckigem Grundriss
Windzone: I
Geländekategorie: II / III
Gebäudehöhe h: ca. 13 m
Einbauhöhe Ze: ca. 13 m
Gebäudebreite b: ca. 25 m
Gebäudetiefe d: ca. 21 m
Höhe über NHN ca. 565 m

Waagerechte Verkehrslast (Seitenkraft) nach DIN EN
1991-1-1 und -2 inkl. der nationalen Anhänge
Zusatzlasten mit: 1.0 KN/m
wirkend in: Brüstungshöhe

Aluminium Systembeschreibung

Schüco FWS 60, hochwärmegedämmtes selbsttragendes
Aluminium Fassaden-System
als Pfosten-Riegel-Konstruktion für mehrgeschossige
Fassaden mit einer inneren und äußeren
Ansichtsbreite von 60 mm.

Konstruktionsmerkmale:
Die Konstruktion besteht aus einem Tragwerk und dem
kombinierten Verglasung,- Entwässerung-und
Andrucksystem.
Die Ausbildung der Isolationszone, zwischen dem
Tragwerk und den Andruckprofilen, erfolgt gemäß den Ucw
Vorgaben an das Bauteil.

Tragwerk:
Das Tragwerk der Fassaden-Konstruktion besteht aus
rechteckigen Mehrkammer-Hohlprofilen.
Die tragenden Profile sind raumseitig angeordnet.
Alle Profilkanten sind gerundet.
Die Riegelprofile werden ausgeklinkt und überlappen im
Kreuzungspunkt den Pfosten, um eventuell
auftretende Feuchtigkeit sicher abzuleiten.
Horizontale Stöße bei mehrgeschossigen Fassaden sind
mit - zum System gehörenden - Stoßverbindern und
Stoßstücken auszuführen. Für vertikale Dehnungs- und
Montagestöße sind entsprechende systemseitige
Alu-Einschubprofile und Halbschalen sowie
Dehnungsstoß-Dichtstücke einzusetzen.

Verglasung / Einsatzelemente:
Die Glasscheiben und/oder Ausfachungen werden mittels
Andruckprofilen (Klemmverbindung) gehalten. Die
innere Abdichtung zu den Glasscheiben und/oder
Ausfachungen erfolgt mit EPDM-Dichtungen.
Dachverglasungen und segmentierte Konstruktionen sind
grundsätzlich mit zwei Einzeldichtungen und einem
Butyl-Dichtband auszuführen. Alle Dichtungsstöße
werden durch die Verglasungsprofile abgedeckt. Die
raumseitigen Verglasungsdichtungen haben in den
Pfosten und Riegeln gleiche Bauhöhen/ungleiche
Bauhöhen (6 mm Versatz). Die Abmessungen der
Dichtungen sind entsprechend der
Glas-/Ausfachungsdicken nach den Verglasungstabellen
des System-Herstellers festzulegen. Sie sind als
vulkanisierte Rahmen / mit Dichtungsecken / stumpf
gestoßen auszuführen.

Belüftung:
Die Falzgrundbelüftung sowie der Dampfdruckausgleich
erfolgen über die vier Ecken eines jeden
Scheibenfeldes in den Pfostenfalz.
Für eine feldweise Entwässerung und Belüftung sind in
den Aluminium-Andruckprofilen, Deckschalen und
Dichtungen entsprechende Öffnungen vorzusehen.

Profilansichtsbreiten:
Pfosten, Montagepfosten, Riegel 60 mm

Profilbautiefen:
Pfosten von 50 bis 250 mm
Riegel von 55 bis 255 mm
Deckschale (Pfosten) 20 mm
Deckschale (Riegel) 15 mm im Lichtdachbereich 12 mm
(abgeschrägt)

Schüco AW RO 50, wärmegedämmtes Aluminium
Dachflächenfenster-System
für den Einsatz in Schrägdächern, Neigungswinkel 2°
bis 75°

Konstruktionsmerkmale:
Der Blendrahmen wird in den Glasaufnahmefalz der
Lichtdachkonstruktion eingespannt.
Für Eckausbildungen (Trapezform, etc.) ungleich 90°
werden entsprechende Gelenkverbinder eingesetzt.
Das Einsatzelement ist mit hohem Blendrahmen
auszuführen.
Die Ausbildung der Isolationszone der Blendrahmen- und
Flügelprofile erfolgt gemäß den Uw Vorgaben an
das Bauteil.
Der Flügelrahmen ist mit hoher Glasleiste und verdeckt
liegender Glasleistenverschraubung ausführen.
Die Entwässerung und  Belüftung erfolgt über die
äußere Kammer direkt auf die Dachebene sowie über den
Glasfalzgrund in den Riegelpfalz der Dachkonstruktion.
Die Abdichtung der Flügelrahmen erfolgt über eine
äußere, eine innere und eine zusätzliche
Mitteldichtungsebene.
Eine außen beidseitig abgeschrägte Glasklemmleiste
überdeckt den Falzbereich vollständig.
Zum System gehörende Drehbänder werden verdeckt
angeordnet und über Nutensteine befestigt.
Öffnungswinkel bis 90 ° sind ausführbar.
Die einzubauenden Ketten-Antriebe für die Betätigung
der Flügel werden gesondert beschrieben.
Das maximale Flügelgewicht beträgt 250 kg, bei einer
maximalen Größe von 4,5 m².

Aluminium Fenster Beschläge
Schüco RWA-Systeme, Öffnung zur Rauchableitung (RA)

Ausführung gemäß der aktuellen Zusammenfassung der
Erstprüfungen des Systemgebers.

Profilbautiefen und Ansichten: siehe System- und
Positionsbeschreibungen.

Zur Gewährleistung der störungsfreien und
bestimmungsgemäßen Funktion der Fenster als
Bestandteil einer
sicherheitstechnischen Anlage ist die Verwendung von
den auf das eingesetzte Antriebssystem
abgestimmten Steuerungs- und Meldeeinrichtungen des
Systemgebers erforderlich.

Es dürfen nur zum System gehörende Beschläge
eingesetzt werden (Art und Ausführung wird gesondert
beschrieben). Weiterhin sind die RWA-Anlagen mit den
jeweils zum beschriebenen System gehörenden
Bändern auszustatten. Die erforderliche Anzahl ist den
Bemessungstabellen des System-Herstellers zu
entnehmen.

BEI DER PLANUNG UND AUSFÜHRUNG DER ANLAGEN IST EINE
RISIKOANALYSE GEMÄß VFF
MERKBLATT KB.01 "KRAFTBETÄTIGTE FENSTER", UND DER ASR
1.6 DURCHZUFÜHREN.

BF 603 Schüco Kettenantrieb D15 DriveTec Schwerlast
für Dachfenster

Schwerlast-Kettenantrieb für RA
Mit intelligenter, programmierbarer
Mikroprozessortechnik.

Technische Daten:
Bemessungsspannung:  24 V DC
Restwelligkeit:  max. 2 Vss
Abschaltstrom:  max. 5,0 A
Einschaltdauer:  5 Zyklen (ED 30 % 10 Min.)
Schutzart:  IP 32
Hublänge:  800 mm
Hubgeschwindigkeit:  max. 17 mm/s
Max. Schub- / Zugkraft:  1500 N bis 1000mm linear
Umgebungstemperatur:  -5 °C....60 °C
Ausstellmechanismus:  Kette aus vernickeltem Stahl
Anschlussleitung:  Silicon, halogenfrei 3 m 5x1,0 qmm
mit Stecker
Anschlussstecker:  steckbar, selbst konfektionierbar

Inkl. Konsolen und Zubehör

Verglasungen für Außenelemente

GT 315 Wärmeschutz-3-fach-Glas

INFRASTOP 59/32 Brillant oder gleichwertig

Glasaufbau:
Glasart außen ESG_HF 8 mm
SZR: 14 mm
Glasart mitte ESG_HF 6 mm
Glasart innen VSG 16 mm aus TVG mit 1,52 PVB-Folie
(88.4)
- mit Heißlagerungstest für Einscheibensicherheitsglas
nach Bauregelliste
- mit thermisch verbessertem Randverbund

Technische Daten:

Gesamtenergiedurchlässigkeit g: 32 %
U-Wert Ug: 0,6 W/m²K
Der angegebene Ug-Wert wurde nach DIN EN 673 berechnet.

GT 316 Wärmeschutz-3-fach-Glas

INFRASTOP 59/32 Brillant betretbar gemäß DIN 18008-6,
oder gleichwertig

Glasaufbau:
Glasart außen ESG_HF 8 mm
SZR: 14 mm
Glasart mitte ESG_HF 6 mm
Glasart innen VSG 16 mm aus TVG mit 1,52 PVB-Folie
(88.4)
- mit Heißlagerungstest für Einscheibensicherheitsglas
nach Bauregelliste
- mit thermisch verbessertem Randverbund

Technische Daten:
Gesamtenergiedurchlässigkeit g: 32 %
U-Wert Ug: 0,6 W/m²K
Der angegebene Ug-Wert wurde nach DIN EN 673 berechnet.

GT 406 Schalldämm-3-fach-Glas
Schalldämm-Maß Rw: ?? dB

nach DIN 18008-2 vom Dezember 2010. -
Überkopfverglasungen: Neigung > 10°

INFRASTOP 59/32 Brillant oder gleichwertig

Glasaufbau:
Glasart außen ESG_HF 8 mm
SZR: 14 mm
Glasart mitte ESG_HF 6 mm
Glasart innen  VSG 12 mm aus TVG mit 1,52 PVB-Folie
(88.4)
- mit Heißlagerungstest für Einscheibensicherheitsglas
nach Bauregelliste
- mit thermisch verbessertem Randverbund

Technische Daten:
Gesamtenergiedurchlässigkeit g: 32 %
U-Wert Ug: 0,6 W/m²K
Der angegebene Ug-Wert wurde nach DIN EN 673 berechnet.

Baukörperanschlüsse

AS 301 Anschluss seitl. (Warmfassade) WDVS

Der Baukörper ist einschalig ausgebildet. Auf der
Außenseite wird nach dem Einbau der Elemente ein
Wärmedämmverbundsystem aufgebracht. Die Elemente sind
innerhalb der Dämmebene und des
Baukörpers einzubauen.

Zum Anschluss an den Baukörper sind im Falz des
Pfostens ein Anschlusspaneel und eine äußere und
innere Dichtungsfolie einzuspannen. Beide Folien sind
bis auf den Baukörper zurückzuführen und dort zu
verkleben.

Der Bereich zwischen Falz des Pfostens und Baukörper
bzw. bauseitiger Wärmedämmung zwischen den
Folien ist vollflächig mit Wärmedämmung zu verfüllen.

Raumseitig ist als Abschluss zwischen Baukörper und
Paneel mit dauerelastischen Dichtstoffen zu
versiegeln.

Auf der Außenseite ist der Anschluss an die bauseitige
Fassadenkonstruktion mit einem im Falz des
Pfostens eingespannten gekantetem
Aluminium-Wandanschlussprofil, t = 2 mm, herzustellen.
Das Profil ist
so auszubilden, dass es als Abdeckung für die am
Wandanschluss angebrachte Wärmedämmung dient. Die
Breite des Profils ist so zu wählen, dass die
Deckschale des Pfostens reversibel ist.

Endgültige Ausführung gemäß Detailplanung des
Architekten.

AO 321 Anschluss oben (Schrägdach)

Der obere Anschluss der Schrägdachkonstruktion an den
Baukörper ist mit einem abgekanteten Paneel
herzustellen. Das Paneel ist in den Falz der obersten
Pfette einzuspannen und dicht an den Baukörper
anzuschließen. Über dem Paneel ist ein überdeckender
Wetterschenkel anzuordnen und abzudichten.

Raumseitig ist der Bereich zwischen dem Baukörper und
der oberen Pfette mit einem gekanteten
Aluminiumblech zu schließen.

Die Verankerung der Konstruktion erfolgt mittels
Stahlkonsolen im Bereich der Sparrenprofile. Alle
Bauteile
der Verankerung müssen konstruktiv so ausgelegt sein,
dass sie die auf die Konstruktion einwirkenden
Kräfte sicher aufnehmen und auf das Tragwerk des
Baukörpers übertragen.

Die Abdichtung zum Baukörper ist mit einer
Dichtungsfolie vorzunehmen.

Endgültige Ausführung gemäß Detailplanung des
Architekten.

AU 304 Anschluss unten (Warmfassade) mit äußerer
Aluminium-Fensterbank

Unten schließt die Fassade an die Baukörperbrüstung
(Aufkantung) an. Die Elemente sind innerhalb des
tragenden Baukörpers und dessen Dämmebene einzubauen.

Die Abdichtung des Anschlusses erfolgt hinter der
wasserführenden Ebene der Fassadenkonstruktion mit
einer wannenförmig verlegten Dichtungsfolie unter
Beachtung der Entwässerungs- und Belüftungstechnik.
Der verbleibende Raum zwischen dem unteren
Riegelprofil und dem Baukörper ist mit einem
Dämmelement
zu schließen.

Auf der Innenseite ist ein Aluminiumwinkel 20/100 mm,
t = 2 mm bündig mit der Riegelunterkante zu
montieren. An diesem Aluminiumwinkel wird die innere
Dichtungsfolie angeklebt und zusätzlich mit einem
Aluminium- Anschlussprofil gesichert. Die
Dichtungsfolie ist bis an den Baukörper zu führen und
dort zu
verkleben.

In den Fassadenfalz ist mit einem KS-Hohlprofil eine
dreimal abgekantete Aluminium-Fensterbank
einzuspannen und durch verschrauben zu sichern. Die
Aluminium-Fensterbank, t = 2 mm, hat eine
Ausladung von ca. 70 mm mit seitlichen Aufkantungen.

Endgültige Ausführung gemäß Detailplanung des
Architekten.

AU 331 Fußpunktanschluss Lichtdach
(Holz-Unterkonstruktion)

Der untere Anschluss der selbsttragenden
Lichtdachkonstruktion erfolgt an eine bauseits
erstellte
Unterkonstruktion aus Holz.

Die Verankerung der Lichtdachkonstruktion an der
Holz-Konstruktion erfolgt im Bereich der Sparrenprofile
mittels biegesteifer Einschieblinge.

Alle Bauteile der Lichtdachverankerung müssen
konstruktiv so ausgelegt sein, dass sie die auf die
Konstruktion einwirkenden Kräfte sicher aufnehmen und
auf das Tragwerk (Bauseitige Unterkonstruktion)
übertragen.

Auf der Innenseite ist der Bereich zwischen der
Unterkante der Holz- Unterkonstruktion und der
Traufpfette
mit einem gekantetem Aluminiumblech zu schließen
(Abwicklung ca. 500 mm).

Auf der Außenseite ist der Anschluss mit einem
Aluminium-Verbundelement komplett abzudecken. Weiterhin
ist in diesem Bereich hinter der wasserführenden Ebene
ein Wasserleitblech und eine Dichtungsfolie dicht
anzuschließen

beziehungsweise zu montieren.

Die Abdichtung der Konstruktion erfolgt hinter der
wasserführenden Ebene mit einer Dichtungsfolie.

Endgültige Ausführung gemäß Detailplanung des
Architekten.

### Titel 01 Vorbereitende Maßnahmen

*Hinweis*
Sämtliche Materialien für die Baustelleneinrichtung im
Außenbereich können nur begrenzt und beengt an den
vorgesehenen Stellen platziert werden.

Vor der Kalkulation ist es dringendst anzuraten die
örtlichen
Gegebenheiten zu besichtigen.
Benötigte Lagerböcke für Verglasungen bzw.
Fensterelemente
etc. sind nur im begrenzten Umfang bzw. gar nicht vor
Ort
abzustellen.
Feuerwehrzufahrten etc. sind zu beachten!

Zwischenlagerflächen für Materialien welche zu
entsorgen bzw.
einzubauen sind, sind nicht oder sehr begrenzt
vorhanden.

Nachforderungen werden nicht anerkannt.

**01.1 Baustelleneinrichtung**
Baustelleneinrichtung einrichten, vorhalten und
rückbauen
bzw.räumen
Geräte, Werkzeuge und sonstige Betriebsmittel,
die zur Durchführung der Arbeiten erforderlich sind,
auf die
Baustelle bringen und aufbauen.

Vorhaltekosten der Baustelleneinrichtung sowie der
benötigten
Maschinen sind in dieser Position einzurechnen.
Nach Abschluss der Arbeiten sind alle Geräte,
Werkzeuge und
sonstige Betriebsmittel und Werkstoffreste wieder
abzubauen
bzw. abzufahren und zu entsorgen.

Die in Anspruch genommenen Flächen sind sauber zu
hinterlassen.

Erforderliche Hebewerkzeuge sofern erforderlich zum
Transport
des Materials auf die einzelnen Einsatzstellen sind mit
einkalkulieren,
Die Mitbenutzung der Krananlage und die Vergütung der
Baufirma dafür ist eigenständig mit der entsprechenden
Firma
abzuklären.

Höhen der einzelnen Gebäude bzw. Flachdächer etc. siehe
beiliegende Grundrisspläne sowie Schnittpläne.

Vorhaltezeit über den gesamten Zeitrahmen des zu
erbringenden Leistungsumfangs.
Menge: 1,000 St

**01.2 Fahrbare Arbeitsgerüste/ Bühnen nach UVV bzw. BG, Höhe bis 7 m**
Liefern und Vorhalten von fahrbaren Arbeitsgerüsten/
Bühnen
nach UVV bzw. BG für den Innenbereich sowie das
Zerlegen
und Vertragen zu den einzelnen Montageorten für alle in
nachfolgenden Positionen ausgeschriebenen
Leistungsumfänge.
Für Höhen bis 7 m über FOK im Innenhof
Menge: 1,000 psch

**01.3 Statischer Nachweis / Standsicherheitsnachweis**
für alle Fenster- Fassaden- Konstruktionen sowie aller
Ihrer
Einbauelemente einschließlich Verglasungen,
Verankerungen
etc.
Der prüfbare statische Nachweis /
Standsicherheitsnachweis,
über die Einhaltung sämtlicher statischer Forderungen,
ist in
digitaler Form, vorzulegen.

Inklusive Kosten für die Glasbemessung der einzelnen
Scheiben nach DIN 18008.

Der statische Nachweis / Standsicherheitsnachweis ist
dem
Prüfstatiker zur Prüfung und Freigabe rechtzeitig
vorzulegen.
Menge: 1,000 psch

**01.4 Konstruktionsplanung Metallbauarbeiten**
Dem Auftragnehmer werden nach Auftragserteilung
Übersichtszeichnungen übergeben.

Die weitere technische Bearbeitung, d. h. - Erstellen
von
Konstruktions- und Detailplänen für alle in der
Leistungsbeschreibung aufgeführten Anlagen
- Abstimmung der Details mit dem AG bzw. mit dem
Architekten
rechtzeitig vor Fertigungsbeginn
- örtliche Aufmaße
- Vorlage von Original-Muster der Fenster- und
Fassadenprofile
ist mit dieser Position komplett anzubieten.

Die mit dem Architekten abgestimmten
Konstruktionspläne und
Muster sind vor Fertigungsbeginn bzw. vor
Materialbestellung
dem AG in dreifacher Ausfertigung zu liefern.
Diese bedürfen der Freigabe durch den Auftraggeber.
Aus den Darstellungen müssen Konstruktion, Maße,
Einbau,
Befestigung und Bauanschlüsse der Bauteile sowie die
Einbaufolge erkennbar sein (DIN 18360, Zif. 3.1.1.3).
Menge: 1,000 psch

### Titel 02 Metallbauarbeiten

*Hinweis*
Als Planungsgrundlage wurde das Profilsystem SCHÜCO
genutzt.
Dem Bieter wird freigestellt, zu der ausgeschriebenen
Konstruktion gleichwertige Konstruktionen anzubieten.
Zur
Gewährleistung einer umfassenden Kompatibilität sowie
zur
Minimierung der Ansprechpersonen wird Wert darauf
gelegt,
dass alle Konstruktionen von einem Systemhersteller
stammen.

Zur Prüfung der Gleichwertigkeit der angebotenen mit
der
vorgegebenen Konstruktion sind Detailzeichnungen aller
betreffenden Punkte, Muster und System-Prüfzeugnisse
vorzulegen.

Fehlen die Angaben, kann es zum Ausschluss vom
Wettbewerb
kommen.

Fabrikat/System  ausgeschrieben  angeboten

Warmfassade :  Schüco FWS 60  '.........'

Lichtdachkonstruktion :  Schüco FWS 60  '.........'

Einsatz-
Dachflächenfenster :  Schüco AW RO 50  '.........'

RWA-Anlagen :  Schüco DriveTec  '.........'

Glaslieferant :  '.........'

Nachfolgende Abfragen von Kriterien dienen der
Vergleichbarkeit der angebotenen Leistungen und sind
durch Zertifikate und Nachweise zu belegen.

Blitzschutz: Typenprüfung nach EN 50164-1
Nachweis für Durchdringungen der Fassadenkonstruktion
Nachweis: Ucw der Elemente und Ug- Wert des Glases

Zertifikat eines unabhängigen Prüfinstitutes zur
Beglaubigung
des errechneten U-Wertes

Alle Elektrobauteile sind mit dem Gewerk
Elektroarbeiten
abgestimmt. Zusätzliche Elektrobauteile sind in diesem
Gewerk
enthalten. Im Fall von Nebenangeboten übernimmt der AN
Metallbau die Gewährleistung auf die
Funktionsfähigkeit des
Überganges zu dem Gewerk Elektrotechnik.

Bei Pfosten-Riegel-Fassaden müssen vom DIBT zugelassene
(abZ) T-Verbindungen und Klemmverbindungen eingesetzt
werden.

Die Falzgründe der Fassadenkonstruktion sind
überlappend, es
können 3 wasserführende Ebenen ausgebildet werden.
Alle relevanten Systemkomponenten (Systemprofile,
Beschläge,
Dichtungen), sind mindestens 10 Jahre, nach erfolgter
Endabnahme der Leistung, verfügbar.

*Hinweis*
Art und Umfang der Leistung:
Gegenstand dieser Ausschreibung sind
Metallbauarbeiten. Die
Leistung umfasst die Herstellung, die Lieferung und die
Montage von Aluminium-Bauelementen.

Zusätzlicher Gegenstand dieser Ausschreibung sind die
Verglasungsarbeiten.

Die Leistung umfasst die Lieferung, das Einsetzen und
das
Abdichten aller Glasscheiben und Ausfachungen.

Hinweis zu aufgeführte Normen etc.:
Alle aufgeführten Normen, Vorschriften, Gesetze
gelten, wenn
nicht anders in den Texten vermerkt, in der zum
Vertragsschluss gültigen Fassung.

Vereinfachte Schreibweise
AG = Auftraggeber
AN = Auftragnehmer (Bieter)

Konstruktionssystem
Der Ausschreibung liegen die Konstruktionsmerkmale der
Schüco-Aluminium-Konstruktionen zugrunde. Die Profil-,
Zubehör-, Dichtungs- und Beschlagauswahl muss nach den
gültigen Unterlagen des jeweiligen System-Herstellers
erfolgen.

Angaben zur Leistungsbeschreibung
Grundlage des Angebotes ist das vorliegende
Leistungsverzeichnis einschließlich der Vorbemerkungen.

Qualitätssicherung
Gemäß der Bauproduktenverordnung muss für jedes
nachfolgend beschriebene Bauprodukt, das von einer
harmonisierten Norm erfasst ist oder das einer
Europäisch
Technischen Bewertung entspricht, eine
Leistungserklärung, in
Bezug auf dessen wesentliche Merkmale (Anhang ZA der
harmonisierten Norm) vorliegen. Alle für den
Verwendungszweck im Mitgliedstaat geforderten
wesentlichen
Merkmale sind in der Leistungserklärung anzugeben.
Weiterhin können nach Landesbauordnung die Bauprodukte
zusätzlich mit einer Bestätigung ihrer Übereinstimmung
mit den
technischen Regeln, den allgemeinen bauaufsichtlichen
Zulassungen, den allgemeinen bauaufsichtlichen
Prüfzeugnissen oder den Zustimmungen im Einzelfall
ausgestattet werden.
Für die einzelnen Aluminiumelemente sind element- und
herstellerspezifische EPD's gemäß EN 15804,
nachgewiesen
gemäß ISO 14025, vorzulegen.

Für die Auftragsabwicklung gelten
VOB/B (Allgemeine Vertragsbedingungen für die
Ausführung
von Bauleistungen). VOB/C (Allgemeine Technische
Vertragsbedingungen für Bauleistungen).
Die für dieses Gewerk und für die Erstellung aller
ausgeschriebenen Maßnahmen aktuellen DIN-Normen, DIN
ENNormen, DIN EN ISO-Normen, Vorschriften, Richtlinien,
Verordnungen, Gesetze, Arbeitsanweisungen, etc. sind
einzuhalten.

Ausführungsunterlagen
Der AG legt dem AN nach der Auftragserteilung und vor
Beginn
der Arbeiten, die zur Ausführung notwendigen
Übersichtszeichnungen gemäß § 3 Abs. 1 VOB/B
rechtzeitig
und unentgeltlich digital vor.
Diese Übersichtszeichnungen sind vom AN bei der
Erstellung
seiner Ausführungsunterlagen zu berücksichtigen und zu
integrieren.

Sollten sich während der Ausführungsplanung oder
aufgrund
behördlicher oder technischer Anforderungen Änderungen
ergeben, hat der AN diese Änderungen in seinen
Unterlagen zu
berücksichtigen, entsprechend kenntlich zu machen und
dem
AG unverzüglich zur schriftlichen Freigabe vorzulegen.

Baumaße
Das Aufmaß ist vom AN grundsätzlich
eigenverantwortlich und
auf Grundlage der bauseitig hergestellten
Ausgangssituation am
Bau zu nehmen. Werden dabei Rohbautoleranzen außerhalb
der festgelegten Toleranzen festgestellt, ist der AG
darüber zu
informieren. Fordert der AG, dass die Konstruktionen
schon zu
einem Zeitpunkt zur Montage bereitstehen müssen, der
ein
Aufmaß vor Fertigung unmöglich macht, so sind die
objektspezifischen Toleranzen vom AG vorzugeben und vom
AN zu beachten.

Werkstatt- und Montageplanung
Das Bauvorhaben unterliegt der Prüfpflicht (Statik)
Der AN schuldet nach Ziffer 3.1.7 DIN 18360 eine
prüffähige
satische Berechnung, sowie Werkstatt- und
Montageplanung
auf Basis der vom AG zu liefernden
Ausführungsunterlagen.
Diese ist vor Fertigungsbeginn vorzulegen. Aus den
Darstellungen müssen Konstruktion, Maße, Einbau,
Befestigung
und Bauanschlüsse der Bauteile sowie die Einbaufolge
erkennbar sein (DIN 18360, Ziff. 3.1.7). Die
Darstellungen sind
in Zeichnungen, Maßstab mind. 1:50, zu liefern. Der AG
prüft
die Werkstatt- und Montageplanung auf Übereinstimmung
mit
der Ausführungsplanung. Bei Übereinstimmung mit der
Ausführungsplanung sowie Freigabe durch den
Prüfstatiker gibt
der AG die Werkstatt- und Montageplanung mit dem
entsprechenden Prüfvermerk an den AN zurück (Freigabe).

Toleranzen
Die Toleranzen für die jeweiligen Gewerke werden durch
den
AG aufeinander abgestimmt. Sofern die Maße der
Elemente vor
Ausführung nicht genommen werden können, legt der AG
objektspezifische Toleranzen fest (vgl. RAL Leitfaden
zur
Montage: 2024-03, Ziffer 3.1.2, Nr. 16, Seite 45f.).
Für die
Montage sind Abweichungen von vorgeschriebenen Maßen in
den durch DIN 18202 bestimmten Grenzen zulässig,
sofern die
Funktion und die Tragfähigkeit der Bauteile nicht
beeinträchtigt
wird (DIN 18360 Ziff. 3.1.4).
Soll auf bauseitigen Wunsch hin nach theoretischen
Maßen
geplant und gefertigt werden und kommt es trotz
Einhaltung der
jeweiligen Toleranzen zu Passungenauigkeiten in der
Ausführung, so dass die Leistung des AN auf die
Leistung
Rohbau nicht ausreichend abgestimmt ist, entscheidet
der AG,
wie diese zu beseitigen sind.

Aluminium
Es sind stranggepresste Aluminium-Profile der
Legierung EN
AW 6060 und EN AW 6063 in Eloxalqualität nach DIN EN
755
und DIN EN 12020 zu verwenden.
Für anodisierte Aluminium-Bleche in Eloxalqualität ist
die
Legierung AlMg 1, halbhart, (EN AW 5005A) zu verwenden.
Der AN hat sicherzustellen, dass die von ihm
angebotenen und
verarbeiteten Aluminiumbauteile von Lieferanten
stammen, die
der A/U/F Initiative, Recycling im Bausektor,
angehören, oder
einen gleichwertigen schlüssigen Recyclingprozess (PRP)
nachweisen können. Es ist sicherzustellen, dass
Produktionsabfälle und demontierte Elemente
(Sanierungsbau)
aus Aluminium dem Verwertungsprozess, für die
Herstellung
von Fenster- und Fassadenprofilen, zurückgeführt
werden.
Die relevante CO2-Einsparung findet immer in der
Herstellung
statt, z.B. durch den verringerten Energieaufwand, der
für die
Herstellung der Profile benötigt wird.
Bei der Belieferung steht im Vordergrund, dass
bestellte Profile
möglichst effizient und mit kurzen Transportwegen ihr
Ziel
erreichen. Um das zu gewährleisten, ist es zulässig
nach der
Herstellung der Profile in der Lagerhaltung und
Auslieferung
nicht mehr zwischen verschiedenen Materialgüten z.B.
mit
unterschiedlich hohen Anteilen an Primär- oder
Recycling-Aluminium zu unterscheiden. Es ist dann durch
externe Nachweise sicherzustellen, dass der Hersteller
stets
eine ausreichende Menge der Aluminium-Profile
herstellt, die
der hier beschriebenen Güte entspricht.
Der Embodied Carbon Footprint bzw. GWP-Wert von 3,84 kg
pro kg Aluminium-Profil darf nicht überschritten
werden. Der
Recyclinganteil und der GWP-Wert müssen durch einen
entsprechenden Nachweis gemäß ISO 14025 und EN 15804
erbracht werden. Auf Anforderung des AG hat der AN
über die
Einhaltung der v.g. Forderungen projektbezogene
Bescheinigungen des Herstellers bzw. Prüfzeugnisse und
Nachweise vorzulegen.

Stahl
Stahlteile (Anker-, Unterkonstruktionen, geschweißte
Konstruktionen, etc.) sind in feuerverzinkter
Ausführung
vorzusehen. Stahlbleche sind verzinkt auszuführen.
Die Nachbesserung von Fehlstellen, Beschädigungen
sowie das
Nacharbeiten von etwaigen Schweißstellen hat
entsprechend
DIN EN ISO 1461 zu erfolgen.

Edelstahl
Verankerungselemente und -mittel, die einem
Korrosionsangriff
ausgesetzt und für Wartungen nicht zugänglich sind, z.
B.
Befestigungs- und Verankerungskonstruktionen von
vorgehängten Fassaden (Kaltfassaden) sowie alle
Verbindungsteile sind grundsätzlich aus rostfreiem
Edelstahl
herzustellen.
Als Verankerungs-, Verbindungs- und
Befestigungselemente
dürfen, ohne besonderen Korrosionsschutznachweis gemäß
DIN 18516-1, nur nichtrostende Stähle bzw. Stähle
gemäß der
allgemeine bauaufsichtlichen Zulassung "Z-30.3-6" vom
05.März 2018 der Informationsstelle Edelstahl Rostfrei,
verwendet werden.
Weiterhin ist sicherzustellen, dass unter Spannung
stehende
Bauteile, besonders wenn sie legiert sind, in
uneingeschränkter
Festigkeit zu keiner Spannungskorrosion oder
anderweitiger
interkristalliner oder auch anderweitig wirksam
werdender
Zersetzung im Alterungsprozess neigen.
Auf Anforderung des AG hat der AN über die Einhaltung
der v.
g. Forderungen projektbezogene Bescheinigungen des
Herstellers bzw. Prüfzeugnisse und Nachweise
vorzulegen.

Zusammenbau unterschiedlicher Werkstoffe
Beim Zusammenbau unterschiedlicher Werkstoffe muss
gewährleistet sein, dass keine Kontaktkorrosion und
keine
andere ungünstige Beeinflussung entstehen kann. Es sind
Zwischenlagen aus Kunststofffolie oder dgl. vorzusehen.

Systembeschreibung
Die Angaben der formalen Profilabmessungen (Bautiefen
und
Ansichtsbreiten von außen) und der
Konstruktionsmerkmale
sind zu berücksichtigen.
Bei Widersprüchen geht die Leistungsbeschreibung in den
jeweiligen Positionen den Vorbemerkungen und diesen ZTV
vor.

Profilauswahl
Bei wärmegedämmten Profilen sind nur solche zulässig,
bei
denen die Innen- und Außenschalen durch
Wärmedämmprofile
durchgehend kraft- und formschlüssig miteinander
verbunden
sind.
Die Profile müssen die auftretenden Beanspruchungen
gemäß
DIN EN 1990 nach DIN EN 1991 inkl. der zugeordneten
nationalen Anhängen sicher abtragen. Die dabei zwischen
Innen- und Außenschalen auftretenden Schubkräfte müssen
vom Verbund zuverlässig übertragen werden. Die vom
System-Hersteller angegebenen wirksamen
Trägheitsmomente
(Ix) sind, unter Berücksichtigung der DIBT Richtlinie
für
thermisch getrennte Profile, für die Auswahl zu
berücksichtigen.
Das Prinzip der Wärmedämmung ist für die gesamte
Konstruktion einzuhalten.
Alle Verbundprofile der Fenster- und Türsysteme sind
mindestens als Dreikammersystem (zwei Hohlprofile plus
Verbundzone) auszuführen.
Der Verbund der Profile muss ohne zusätzliche
Abdichtung
wasserdicht und wasserbeständig sein. Der Falzgrund der
Profile muss absolut glattflächig ausgebildet sein
(auch die
Verbundzone), so dass anfallende Feuchtigkeit immer in
die
tiefste, außenliegende Ebene (Rinne) des Falzes
abgeführt
wird, ohne dass hierfür zusätzliche Drainagekanäle
hergestellt
werden müssen. Die Belüftung des Falzgrundes bei
Isolierverglasungen muss nach den Richtlinien der
Isolierglas-Hersteller erfolgen.

Profilverbindungen
Eckverbinder müssen in ihrem Querschnitt den inneren
Profilkonturen entsprechen. Bei den Gehrungen ist auf
eine
einwandfreie Verklebung der Gehrungsfläche zu achten.
Auch
an den T-Stößen ist das Einsickern von Wasser in die
Konstruktion - durch entsprechende Füllstücke mit
dauerelastischer Abdichtung - zu verhindern.
Bei wärmegedämmten Profilen muss die Dämmwirkung auch
im Eck- und T-Verbinderbereich voll erhalten bleiben.

Flügeldichtungen
Die Dichtungen müssen auswechselbar sein.
Für Dreh-, Drehkipp- und Stulp-Fenster ist eine
Mitteldichtung
vorgeschrieben.

Entwässerung der Konstruktion
Falze und Profilnuten, in die Niederschlag und
Kondenswasser
eindringen können, müssen nach außen
entwässert werden. Sichtbare Entwässerungsschlitze
sind mit
Kappen abzudecken.
Entwässerung, Dampfdruckausgleichsöffnungen
Entwässerung:
Gemäß DIN 18055 muss sichergestellt sein, dass in die
Rahmenkonstruktion eingedrungenes Wasser unmittelbar
und
kontrolliert abgeführt wird, um Schäden am Fenster und
am
Baukörper zu vermeiden.
Die Entwässerungsöffnungen zur Außenseite sollen einen
Mindestquerschnitt von 5x20 mm haben. Der Abstand der
Öffnungen untereinander soll bei diesem
Mindestquerschnitt
nicht mehr als 600 mm betragen

Beschläge Fenster Alu
Sind nicht systemgebundene Beschlagteile vorgesehen,
müssen diese unter Beachtung der gültigen DIN-Normen
ausgewählt werden.

Die für die jeweilige Öffnungsart einzusetzenden
Beschläge in
ihrer Grundausstattung sind unter Berücksichtigung der
Lastannahmen/Gewichte/Größen und der zu erreichenden
Öffnungsweite nach den Bemessungstabellen des
System-Herstellers einzusetzen. Alle Beschlagteile
sind aus
nichtrostenden Materialien herzustellen und müssen
justierbar
sein. Inkl. der erforderliche Zusatzteile wie
zusätzliche
Verriegelungen, Scherenbefestigungen, Eigenanschlag und
Bänder.

Motorische Antriebe für Beschläge Fenster
Bei den nachfolgend ausgeschriebenen Beschlägen
handelt es
sich um motorische am Flügel- / Blendrahmenprofil
montierte
Antriebsmotoren, Verriegelungsmotoren und
Verschlusskomponenten.
Unter Berücksichtigung der Lastannahmen/Gewichte ist
der
erforderliche Beschlag und die motorischen Komponenten
nach
den Bemessungstabellen des Systemherstellers
einzusetzen,
inklusive der für den sachgemäßen und voll
funktionsfähigen
Gebrauch notwendigen Zubehörteile, wie Motorhalter,
Zusatzbeschlagteile (Bänder, Sicherungsschere),
Abdeckprofile,
Verbindungskabel (inkl. 1000 mm Anschlussleitung) sowie
weiteres Montagezubehör.
Der Flügel ist im eingebauten Zustand (Baustelle)
Probe zu
fahren.
Es ist ein Prüfprotokoll zu erstellen und dem AG zu
übergeben.

BEI DER PLANUNG UND AUSFÜHRUNG DER ANLAGEN IST
EINE RISIKOANALYSE GEMÄß VFF MERKBLATT KB.01
"KRAFTBETÄTIGTE FENSTER", UND DER ASR 1.6
DURCHZUFÜHREN.

Es ist zwingend eine 24V / 28V Variante einzusetzen.

Bedienelemente werden gesondert beschrieben,
übergeordnete
Steuerungskomponenten, Netzteile und Sensoren werden in
separaten Positionen und Gewerken beschrieben.

Für den Regelbetrieb ist eine bauseitige permanente
Stromversorgung 230 V/AC für die Netzteile zu
gewährleisten.

Nachkaufgarantie für Aluminium Fenster- und
Beschlagsysteme
Für Bauteile der Aluminium Fenster- und
Beschlagssysteme,
die einem besonderen Verschleiß unterliegen oder die
designrelevant sind, ist eine Nachkaufgarantie durch
den AN zu
gewährleisten. Die Nachkaufgarantie hat mindestens 10
Jahre,
ausgehend vom Kauf des ursprünglichen Bauteils durch
den
AN, zu betragen. Ein Bestätigungsschreiben des
Systemlieferanten, des zur Ausführung angebotenen
Fabrikats,
ist mit der Angebotsabgabe vorzulegen

Verglasung
Die nachfolgende Beschreibung stellt eine allgemeine
Regelung
für die Lieferung und das Einsetzen der Verglasung in
Bauelementen dar.
Die in den Positionsbeschreibungen angegebenen
Abmessungen beziehen sich auf die Außenmaße der
Bauelemente. Die Kosten für die Ermittlung der
Glasmaße und
-stärken sind in die Angebotspreise einzurechnen, eine
gesonderte Vergütung erfolgt hierfür nicht.
Zum Lieferumfang der Verglasungsarbeiten gehören alle
hierfür
erforderlichen Dichtungen und deren Einbau,
einschließlich der
dicht auszuführenden Eckausbildungen und Stöße.
Weiterhin
mitzuliefern sind alle erforderlichen Dichtstoffe,
Glasauflager
und Klotzungsbrücken.
Die Dicken der Einzelscheiben sind unter
Berücksichtigung der
Scheibengrößen und der Lastannahmen nach den
Bemessungstabellen des Glas-Herstellers zu ermitteln.
DIE ANGABE DER LICHT- UND ENERGIEWERTE ERFOLGT
NACH DIN EN 410. SIE BEZIEHEN SICH AUF EINEN
STANDARDAUFBAU. ABWEICHUNGEN VOM
STANDARDAUFBAU UND EINBAULAGE AUS DER
SENKRECHTEN FÜHREN ZU WERTÄNDERUNGEN.

Technische Richtlinien des Instituts des Glashandwerks
für
Verglasungstechnik und Fensterbau, Hadamar (IGH)
DIN 18545 Abdichten von Verglasungen mit Dichtstoffen
Richtlinie VE-06/01: Beanspruchungsgruppen für die
Verglasung von Fenstern vom Institut für
Fenstertechnik e.V.,
Rosenheim

Die Verglasungen sind gemäß  den "Glasbemessungs- und
Konstruktionsregeln" nach DIN 18008-1 bis -5 und DIN
18545
"Anforderungen an Glasfalze und Verglasungssysteme"
unter
Berücksichtigung der EN 12488 (Verklotzung)
auszuführen.

Die Glaskanten der beschriebenen Gläser sind nach DIN
1249-11, auszuführen.

ÜBERKOPFVERGLASUNGEN:
DIE TECHNISCHE REGELN FÜR DIE VERWENDUNG VON
LINIENFÖRMIG GELAGERTEN VERGLASUNGEN NACH DIN
18008-2 VOM DEZEMBER 2010. -
ÜBERKOPFVERGLASUNGEN: NEIGUNG > 10° SIND
ANZUWENDEN.

ABSTURZSICHERNDE VERGLASUNGEN:
BEI DER AUSFÜHRUNG ABSTURZSICHERNDER
VERGLASUNGEN IST DIE DIN 18008-4 VOM DEZ. 2024 ZU
BEFOLGEN.
SOFERN VON DER DIN 18008-4, HINWEIS AUF TRAV
ABGEWICHEN WIRD, BEDÜRFEN ABSTURZSICHERNDE
VERGLASUNGEN GRUNDSÄTZLICH EINER ALLGEMEINEN
BAUAUFSICHTLICHEN ZULASSUNG DES DIBT
"DEUTSCHES INSTITUT FÜR BAUTECHNIK" ODER EINER
ZUSTIMMUNG IM EINZELFALL (ZIE) DER JEWEILIGEN
BAUAUFSICHTSBEHÖRDE. IST EINE ZIE (ZUSTIMMUNG IM
EINZELFALL) ERFORDERLICH, SO IST DIESE DURCH DIE
BAUHERREN/BAUHERRENVERTRETER ZU BEANTRAGEN.

Einscheibensicherheitsglas
Sollte es, bedingt durch die ausgeschriebene
Konstruktionsart /
Anwendung erforderlich sein, dass eine ESG- oder eine
ESG-H-Scheibe als Außenscheibe einer
Isolierglaseinheit in
einer Vertikalfassade eingesetzt wird, ist der
Auftraggeber in
Anbetracht des bestehenden Spontanbruchrisikos hierüber
vorab zu informieren, bspw. durch eindeutige Benennung
in den
dem Auftraggeber übergebenen Unterlagen wie der
Werkstatt-
und Montageplanung. Der AN informiert den AG, wenn ESG
bzw. ESG-H zum Einsatz kommt. Dies gilt nur soweit die
Leistungsbeschreibung nicht ohnehin oder technisch
zwingend
die Ausführung mit ESG bzw. ESG-H vorsieht und soweit
das
Risiko dem AG nicht bekannt ist.

BEI VERWENDUNG VON ESG BZW. ESG-H IM
AUSSENBEREICH IST DER VERWENDUNGSZWECK UND
DIE EINBAUART SCHRIFTLICH MIT DEM
GLASLIEFERANTEN ABZUKLÄREN.
DIE DIN 18516-1 FÜR HINTERLÜFTETE
FASSADENPLATTEN UND DIE DIN 18516-4 FÜR
FASSADENPLATTEN AUS
EINSCHEIBEN-SICHERHEITSGLAS SIND ZU
BERÜCKSICHTIGEN.

Ausfachungen
Für die Lieferung und den Einbau von Ausfachungen gilt
sinngemäß die im Abschnitt Verglasung näher
beschriebene
Regelung.
Die in der nachfolgenden Beschreibung der Paneele
gemachten
Angaben zu den einzusetzenden Werkstoffen und deren
Querschnitt sind formale Mindestanforderungen. Die in
den
"ZTV" gemachten Angaben zum Wärmeschutz, Schallschutz,
Brandschutz und zur Angriffs- und Durchschusshemmung,
sowie die für diese Bereiche geltenden DIN-Normen sind
zu
berücksichtigen.
Der Dämmkern der Paneele ist in jedem Fall in
druckfester
Ausführung und/oder mit einem druckfesten Einleimer
auszuführen. Die anwendungsbezogenen Anforderungen an
die
Wärmedämmstoffe und die entsprechende DIN EN des
Bezeichnungsschlüssels sind gemäß der DIN V 4108-10
auszuwählen. Die Klassifizierung des Brandverhaltens
und die
Eingruppierung erfolgt nach der DIN EN 13501, bei
Schäumen
ist die Klasse E zu berücksichtigen, bei Mineralwolle
Klasse A1.
Kommt als Dämmkern Mineralwolle zur Ausführung, so ist
diese
in stehender Faser und mit zusätzlicher mechanischer
Sicherung gegen Absacken zu verarbeiten.
Der Werkstoff des druckfesten Einleimer richtet sich
nach der
Vorgabe des yp W(mk) des Abstandshalter.
Die beschriebenen Paneele müssen nach den allgemein
anerkannten Regeln der Technik dampfdiffusionsdicht
ausgebildet sein. Durch konstruktive Maßnahmen muss
verhindert werden, dass eine Durchfeuchtung sowie eine
mechanische Zerstörung des Dämmstoffes eintritt.
Die Oberflächenveredelung der Aluminium-Verbundpaneele
ist,
wenn in den Positionsbeschreibungen nicht anders
angegeben
gemäß der Beschreibung in den "ZTV" auszuführen.

Einbau der Elemente
Die Verankerungen der Elemente sind so auszuführen,
dass
alle aus horizontaler und vertikaler Richtung
auftretenden Kräfte
und Lasten kraftschlüssig und mit den vorgeschriebenen
Sicherheitsreserven auf den Baukörper übertragen
werden.
Bewegungen des Baukörpers und Dehnungen der Elemente
müssen aufgenommen werden, ohne dass hieraus
Belastungen
auf die Konstruktion übertragen werden.
Die Montage der Aluminium-Bauelemente muss flucht- und
lotrecht erfolgen. Die horizontalen Einbauebenen sind
nach den
Meterrissen einzumessen, die in jedem Geschoss durch
den
AG anzubringen sind.
Alle zur Montage erforderlichen Befestigungsmittel
sind in die
Einheitspreise mit einzukalkulieren. Befestigungs- und
Verbindungsmittel - wie Schrauben, Bolzen und Dübel -
müssen
entsprechend dem jeweiligen
 Verwendungszweck und gemäß den Anforderungen
ausgewählt werden. Bei der Auswahl sind die hierfür
gültigen
Normen und den allgemein anerkannten Regeln der
Technik zu
berücksichtigen und zu befolgen.
Es kommen nur bauaufsichtlich zugelassene Dübel zur
Ausführung. Sämtliche Befestigungsteile, die der
Witterung
ausgesetzt sind bzw. in hinterlüfteten Bereichen
liegen, sind aus
Edelstahl zu fertigen.
Sämtliche Anschlüsse und Abdichtungen an angrenzende
Bauteile sind in die Einheitspreise einzukalkulieren.
Die
Anschlüsse müssen den bauphysikalischen Anforderungen
gerecht werden. Das heißt, Anforderungen aus
Wärmeschutz,
Feuchteschutz, Schallschutz und Fugenbewegung sind zu
berücksichtigen.
Für die Montage nach Meterriss sind gemäß dem RAL
Leitfaden zur Montage 2024-03, Ziffer 3.1.2, Nr. 16,
Seite 45f.,
Höhenbezugspunkte an der Baustelle durch den AG
vorgesehen. Diese befinden sich in jedem Stockwerk an
zentraler Stelle und können sich von durch durch den
AN an die
Montageorte übertragen werden.

Abdichtung zum Baukörper
Erforderliche Dichtungsprofile sind aus EPDM
einzusetzen. Sie
müssen in Beschaffenheit, Abmessung und Gestaltung dem
vorgesehenen Verwendungszweck entsprechen. Ihre
elastischen Eigenschaften müssen im vorkommenden
Temperaturbereich den Anforderungen genügen.
Für Versiegelungen sind elastisch bleibende
Dichtstoffe auf
Silikon- oder Polysulfidbasis zu verwenden. Die
Versiegelung
muss unter Berücksichtigung der konstruktiven
Gegebenheiten
innerhalb der vorkommenden Temperaturbereiche an den
anschließenden Bauteilen so haften, dass sie - unter
Berücksichtigung der zulässigen Dehnungsbewegungen der
Bauteile - nicht von den Haftflächen abreißt.
PVC-Profile dürfen
nicht mit bitumenhaltigen Stoffen in Verbindung
kommen. Bei
der Abdichtung von Anschlussfugen mit elastischen
Dichtstoffen
sind die DIN 18540 und die Verarbeitungs-Richtlinien
des
Herstellers zu befolgen.
Bei Abdichtung der Bauteile zum Baukörper mit
Bauabdichtungsfolien ist die Auswahl nach deren
Eigenschaften, geringe bzw. hohe Dampfdurchlässigkeit,
entsprechend den jeweiligen Anforderungen vorzunehmen.
Wird die Bauabdichtungsfolie verklebt, so müssen die
Klebeflächen frei von Verunreinigungen und
Fremdstoffen sein.
Die Angaben des Herstellers sind zu beachten.

Feuchtigkeitsschutz
Bei der Wärmedämmung eines Bauteils ist stets darauf zu
achten, dass die dampfdichten Materialien auf der
warmen
Seite und die dampfdurchlässigen auf der kalten Seite
angebracht werden. Baukörperanschlüsse sind fachgerecht
abzudichten.
Die Abdichtung der Fenster-, Tür- und Fassadenelemente
zum
Baukörper ist mit Bauabdichtungsfolien bzw.
abgekanteten
Blechprofilen einschl. geeigneter dauerelastischer
Versiegelungen inkl. Vorfüller zu angrenzenden
Bauteilen
herzustellen.
Lage und Anordnung von Dampfsperren und Folien müssen
wärme- und feuchttechnischen Erfordernissen
entsprechen.
Alle Flächen der Fassade müssen so entkoppelt, gedämmt
und
abgedichtet werden, dass an keiner Stelle (Flächen,
Ecken,
Randbereiche, Deckenbereiche und Fußpunkte etc.)
unzulässiges Tau- bzw. Kondensatwasser anfällt. Zur
Vermeidung von Tauwasser- und Schimmelpilzbildung auf
raumseitigen Bauteiloberflächen darf die raumseitige
Oberflächentemperatur von 12,6° C gemäß DIN 4108
bezogen
auf 20° C Rauminnentemperatur und -5° C
Außentemperatur,
bei einer korrespondierenden Raumluftfeuchte von 50%
nicht
unterschritten werden. Die Mindestforderungen zur
Vermeidung
von Schimmelpilzbildung im Bereich von Wärmebrücken
sind
gemäß DIN 4108 einzuhalten.
Soweit die Anschlussausbildungen entsprechend dem
Beiblatt 2
zur DIN 4108 ausgeführt werden, ist kein gesonderter
Nachweis
erforderlich.
Für alle abweichenden Konstruktionen müssen die
Mindestanforderungen nachgewiesen werden.
Die bauphysikalischen Einwirkungen durch das Raumklima
und
das Außenklima sind zu berücksichtigen. Die Anschlüsse
zum
Baukörper müssen den Anforderungen aus Wärme-, Schall-
und Feuchteschutz gerecht werden. Die Anforderungen an
die
Anschlussfugenausbildung sind in DIN 4108-7, DIN 4109
sowie
DIN 18355 und DIN 18533 enthalten.
Für nähere Informationen wird der Leitfaden zur
Montage der
RAL-Gütegemeinschaften Fenster und Haustüren,
Frankfurt a.
M. empfohlen.

Die Anschlussfugenabdichtung vom Baukörper zum Element
zur kalten Außenseite, sowie zur warmen Innenseite, ist
entsprechend der Anforderungen aus dem
Wärmeschutznachweis gemäß Gebäudeenergiegesetz (GEG)
für Bauanschlüsse auszuführen.

Fensterbänke
Bei Fensterbänken mit einer Ausladung > 150 mm ist die
vordere Kante der Fensterbank mit entsprechenden
Konstruktionen gegen Abknicken zu sichern. Die
Fensterbank
ist auf der Unterseite mit einer Antidröhnmasse
(Baustoffklasse
B1 nach DIN 4102) von ca. 1,5 mm Dicke zu beschichten.
Der
Anteil der beschichteten Fläche darf 50% der
Gesamtfläche
nicht unterschreiten. Fensterbänke sind grundsätzlich
so
auszubilden, dass Schlagregenwasser sicher nach außen
über
die Fassade abgeleitet wird und kein Wasser in das
Gebäude
bzw. die Wärmedämmungen eindringen kann. Die Ableitung
muss so erfolgen, dass eine Verschmutzung der Fassade
weitgehend vermieden wird. Die Neigung der
Attikaverkleidungen sowie der Fensterbänke darf 5%
nicht
unterschreiten. Der Überstand der Abtropfkanten über
der
Vorderkante der fertigen Fassade muss mindestens 30-40
mm
betragen. Der Überstand darf 20 mm entsprechend den
Richtlinien für die Planung und Ausführung von Dächern
mit
Abdichtungen - Flachdachrichtlinien nicht
unterschreiten. Die
Befestigung ist grundsätzlich nach statischen
Erfordernissen
auszuführen, sowie sind thermisch bedingte
Längenänderungen
durch ausreichende Dehnungsmöglichkeiten
sicherzustellen.

Verankerung Glas-Aluminium-Warmfassade
Die Verankerung der Fassadenpfosten erfolgt mittels zum
System gehörender, toleranzausgleichender Konsolen aus
Aluminium.

Diese Konsolen werden jeweils in den Kopf und/oder
Fußpunkten beziehungsweise an den Zwischendecken der
Fassade angeordnet. Sie sind je nach Anforderung als
Los-
oder Festpunktaufhängung auszubilden.

Konstruktiv sind die Konsolen so auszubilden, dass sie
eine
zwängungsfreie Dilatation der Fassade gewährleisten.
Gleichermaßen müssen Formänderungen des Baukörpers wie
z.B. Deckendurchbiegungen ausgeglichen werden.

Die Befestigung der Konsolen am Baukörper erfolgt
mittels
Befestigungsmitteln aus Edelstahl und entsprechend
ihrem
speziellen Verwendungszweck angepassten und
bauaufsichtlich
zugelassenen Dübeln.

Alle Bauteile der Fassadenbefestigung müssen so
ausgebildet
sein, dass sie die auf die Fassade einwirkenden Kräfte
sicher
aufnehmen und auf das Tragwerk des Baukörpers
übertragen.

Oberflächenbehandlung, Farb-Beschichtung (Pulver)
Die Beschichtung der Aluminium-Profile und/oder
-Bleche muss
mit GSB International und/oder QUALICOAT
gütegesicherten
Pulver auf Polyesterbasis in einer Schichtdicke von
mindestens
50 µm / bzw. nach Vorgaben des Nasslackherstellers,
erfolgen.
Der ausführende Beschichtungsbetrieb muss Inhaber des
Gütezeichens der GSB International ("Gütegemeinschaft
für die
Stückbeschichtung von Bauteilen aus Aluminium",
Franziskanergasse 6, D-73525 Schwäbisch Gmünd) oder des
Gütezeichens der QUALICOAT (Verband für die
Oberflächenveredelung e.V. (VOA) Laufertormauer 6,
90403
Nürnberg) sein.
Für Metallbauelemente im einbaufertigen oder
eingebauten
Zustand sind die Empfehlungen für die visuelle
Beurteilung von
organisch beschichteten Oberflächen des VFF-Merkblatts
AL.02
zu berücksichtigen.

Farbtonbestimmung: RAL nach Wahl des AG (außer
Intensiv-,
Metallic- und Perlimmerfarben)

Der endgültige Farbton wird nach Auftragserteilung
bekannt
gegeben. Die Palette der zur Wahl stehenden Farbtöne
ist auf
die obige Farbkarte eingegrenzt.
Alle Profile erhalten den gleichen Farbton

Anforderungen an die Bauteile
Die entsprechenden Nachweise sind nach Aufforderung
durch
den AG diesem in schriftlicher Form vorzulegen. Der AN
hat im
Rahmen seiner EG-Konformitätserklärung die
Übereinstimmung
seines Produkts mit den jeweiligen Anforderungen nach
DIN EN
zu erklären.

Die nach genannten Werte beziehen sich auf
Standardelemente.
Gegebenenfalls können andere
Elementformen/Öffnungsvarianten oder
Profilkombinationen
abweichende Klassifizierungen haben.

*Hinweis*
Anforderungen an die Bauteile:
Die entsprechenden Nachweise sind nach Aufforderung
durch
den AG diesem in schriftlicher Form vorzulegen. Der AN
hat im
Rahmen seiner EG-Konformitätserklärung die
Übereinstimmung
seines Produkts mit den jeweiligen Anforderungen nach
DIN EN
zu erklären.

Die nach genannten Werte beziehen sich auf
Standardelemente.
Gegebenenfalls können andere
Elementformen/Öffnungsvarianten oder
Profilkombinationen
abweichende Klassifizierungen haben.

Anforderungen an Lichtdachfassaden nach DIN EN 13830
Die max. Durchbiegung der Fassadenteile ist auf L/200
bzw. 15
mm begrenzt. Die Eigenlast ist nach DIN EN 1991-1-1 zu
bestimmen.

Fassadenelement:  Ucw 1,3 W/(m²K)
Glaswerte nach DIN 673:  Ug 0,6 W/(m²K)
Gesamtwärmedurchlässigkeit: g = 32%

Luftdurchlässigkeit nach EN 12153 Klassifizierung: AE
Schlagregendichtigkeit nach EN 12155 Klassifizierung:
RE1200
Stoßfestigkeit, Belastung von außen, DIN EN 14019
Klassifizierung: E 5
Widerstand gegen Windlasten EN 12179 Klassifizierung
Warmbereich: ±2.000 Pa
Widerstand gegen Windlasten EN 12179 Klassifizierung
Kaltbereich: ±1.000 Pa

Bewertetes Schalldämm-Maß Rw: 33 dB

Der Gesamtenergiedurchlassgrad und der
Lichttransmissionsgrad sind objektbezogen über die
CE-Kennzeichen der Verglasung nachzuweisen.

Lastannahmen:
Winddruck auf  Außenbauteile nach DIN EN 1991-1-4
inkl. der
nationalen Anhänge
Angaben für Gebäude mit rechteckigem Grundriss
Windzone:  I
Geländekategorie: IÍ / III
Gebäudehöhe h: ca. 13 m
Einbauhöhe Ze: ca. 13 m
Gebäudebreite b: ca. 25 m
Gebäudetiefe d: ca. 21 m
Höhe über NHN  ca. 565 m

Waagerechte Verkehrslast (Seitenkraft) nach DIN EN
1991-1-1
und -2 inkl. der nationalen Anhänge
Zusatzlasten mit: 1.0 KN/m
wirkend in:  Brüstungshöhe

Aluminium Systembeschreibung:

hochwärmegedämmtes selbsttragendes Aluminium
Fassaden-System als Pfosten-Riegel-Konstruktion für
mehrgeschossige Fassaden mit einer inneren und äußeren
Ansichtsbreite von 60 mm.

Konstruktionsmerkmale:
Die Konstruktion besteht aus einem Tragwerk und dem
kombinierten Verglasung,- Entwässerung-und
Andrucksystem.
Die Ausbildung der Isolationszone, zwischen dem
Tragwerk und
den Andruckprofilen, erfolgt gemäß den Ucw Vorgaben an
das
Bauteil.

Tragwerk:
Das Tragwerk der Fassaden-Konstruktion besteht aus
rechteckigen Mehrkammer-Hohlprofilen. Die tragenden
Profile
sind raumseitig angeordnet.
Alle Profilkanten sind gerundet.
Die Riegelprofile werden ausgeklinkt und überlappen im
Kreuzungspunkt den Pfosten, um eventuell auftretende
Feuchtigkeit sicher abzuleiten.
Horizontale Stöße bei mehrgeschossigen Fassaden sind
mit -
zum System gehörenden - Stoßverbindern und Stoßstücken
auszuführen. Für vertikale Dehnungs- und Montagestöße
sind
entsprechende systemseitige Alu-Einschubprofile und
Halbschalen sowie Dehnungsstoß-Dichtstücke einzusetzen.

Verglasung / Einsatzelemente:
Die Glasscheiben und/oder Ausfachungen werden mittels
Andruckprofilen (Klemmverbindung) gehalten. Die innere
Abdichtung zu den Glasscheiben und/oder Ausfachungen
erfolgt mit EPDM-Dichtungen. Dachverglasungen und
segmentierte Konstruktionen sind grundsätzlich mit zwei
Einzeldichtungen und einem Butyl-Dichtband
auszuführen. Alle
Dichtungsstöße werden durch die Verglasungsprofile
abgedeckt. Die raumseitigen Verglasungsdichtungen
haben in
den Pfosten und Riegeln ungleiche Bauhöhen (6 mm
Versatz).
Die Abmessungen der Dichtungen sind entsprechend der
Glas-/Ausfachungsdicken nach den Verglasungstabellen
des
System-Herstellers festzulegen. Sie sind mit
Dichtungsecken
auszuführen.

Belüftung:
Die Falzgrundbelüftung sowie der Dampfdruckausgleich
erfolgen über die vier Ecken eines jeden
Scheibenfeldes in den
Pfostenfalz.
Für eine feldweise Entwässerung und Belüftung sind in
den
Aluminium-Andruckprofilen, Deckschalen und Dichtungen
entsprechende Öffnungen vorzusehen.

Profilansichtsbreiten:
Pfosten, Montagepfosten, Riegel 60 mm

Profilbautiefen:
Pfosten von 50 bis 250 mm
Riegel von 55 bis 255 mm
Deckschale (Pfosten) 20 mm
Deckschale (Riegel) 15 mm, im Lichtdachbereich 12 mm
(abgeschrägt)

Farbbestimmung Metallbauteile:
RAL-Ton nach Wahl des AG (grauton)

Schüco AW RO 50, wärmegedämmtes Aluminium
Dachflächenfenster-System
für den Einsatz in Schrägdächern, Neigungswinkel 2°
bis 75°
Konstruktionsmerkmale:
Der Blendrahmen wird in den Glasaufnahmefalz der
Lichtdachkonstruktion eingespannt.
Für Eckausbildungen (Trapezform, etc.) ungleich 90°
werden
entsprechende Gelenkverbinder eingesetzt. Das
Einsatzelement ist mit hohem Blendrahmen auszuführen.
Die Ausbildung der Isolationszone der Blendrahmen- und
Flügelprofile erfolgt gemäß den Uw Vorgaben an das
Bauteil.
Der Flügelrahmen ist mit hoher Glasleiste und verdeckt
liegender Glasleistenverschraubung ausführen. Die
Entwässerung und Belüftung erfolgt über die äußere
Kammer
direkt auf die Dachebene sowie über den Glasfalzgrund
in den
Riegelpfalz der Dachkonstruktion.
Die Abdichtung der Flügelrahmen erfolgt über eine
äußere, eine
innere und eine zusätzliche Mitteldichtungsebene. Eine
außen
beidseitig abgeschrägte Glasklemmleiste überdeckt den
Falzbereich vollständig.
Zum System gehörende Drehbänder werden verdeckt
angeordnet und über Nutensteine befestigt.
Öffnungswinkel bis
90 ° sind ausführbar.
Die einzubauenden Ketten-Antriebe für die Betätigung
der
Flügel werden gesondert beschrieben.
Das maximale Flügelgewicht beträgt 250 kg, bei einer
maximalen Größe von 4,5 m².

Aluminium Fenster-Beschläge:
Schüco RWA-Systeme, Öffnung zur Rauchableitung (RA)
Ausführung gemäß der aktuellen Zusammenfassung der
Erstprüfungen des Systemgebers. Profilbautiefen und
Ansichten: siehe System- und Positionsbeschreibungen.
Zur Gewährleistung der störungsfreien und
bestimmungsgemäßen Funktion der Fenster als Bestandteil
einer sicherheitstechnischen Anlage ist die Verwendung
von
den auf das eingesetzte Antriebssystem abgestimmten
Steuerungs- und Meldeeinrichtungen des Systemgebers
erforderlich.
Es dürfen nur zum System gehörende Beschläge eingesetzt
werden (Art und Ausführung wird gesondert beschrieben).
Weiterhin sind die RWA-Anlagen mit den jeweils zum
beschriebenen System gehörenden Bändern auszustatten.
Die
erforderliche Anzahl ist den Bemessungstabellen des
System-Herstellers zu entnehmen.
BEI DER PLANUNG UND AUSFÜHRUNG DER ANLAGEN IST
EINE RISIKOANALYSE GEMÄß VFF MERKBLATT KB.01
"KRAFTBETÄTIGTE FENSTER", UND DER ASR 1.6
DURCHZUFÜHREN.

BF 603 Schüco Kettenantrieb D15 DriveTec Schwerlast
für Dachfenster
Schwerlast-Kettenantrieb für RA
Mit intelligenter, programmierbarer
Mikroprozessortechnik.

Technische Daten:
Bemessungsspannung:  24 V DC
Restwelligkeit:  max. 2 Vss Abschaltstrom: max. 5,0 A
Abschaltstrom:  max. 5,0 A
Einschaltdauer:  5 Zaklen (ED 30% 10 Min.)
Schutzart:  IP 32
Hublänge:  800 mm
Hubgeschwindikgeit: max. 17 mm/s
max. Schub-/Zugkraft: 1500 N bis 1000 mm linear
Umgebungstemperatur: -5°C bis + 60°C
Ausstellmechanismus: Kette aus vernickeltem Stahl
Anschlussleitung: Silikon, halogenfrei, 3 m 5 x 1,0 qmm
  mit Stecker
Anschlussstecker: steckbar, selbst konfektionierbar

inkl. Konsolen und Zubehör

Verglasungen für Außenelemente

GT 315 Wärmeschutz-3-fach-Glas
INFRASTOP 59/32 Brillant oder gleichwertig Glasaufbau:
Glasart außen:  ESG_HF 8 mm
SZR:  14 mm
Glasart mitte: ESG HF 6 mm
Glasart innen: VSG 16 mm aus TVG mit 1,52 PVB-Folie
(88.4)
- mit Heißlagerungstest für Einscheibensicherheitsglas
nach
Bauregelliste
- mit thermisch verbessertem Randverbund
Technische Daten:

Gesamtenergiedurchlässigkeit g: 32 % U-Wert Ug: 0,6
W/m²K
Der angegebene Ug-Wert wurde nach DIN EN 673 berechnet.

GT 316 Wärmeschutz-3-fach-Glas
INFRASTOP 59/32 Brillant betretbar gemäß DIN 18008-6,
oder
gleichwertig Glasaufbau:
Glasart außen:  ESG_HF 8 mm
SZR:  14 mm
Glasart mitte:  ESG_HF 6 mm
Glasart innen: VSG 16 mm aus TVG mit 1,52 PVB-Folie
(88.4)
- mit Heißlagerungstest für Einscheibensicherheitsglas
nach
Bauregelliste - mit thermisch verbessertem Randverbund
Technische Daten:
Gesamtenergiedurchlässigkeit g: 32 % U-Wert Ug: 0,6
W/m²K
Der angegebene Ug-Wert wurde nach DIN EN 673 berechnet.

GT 406 Schalldämm-3-fach-Glas
Schalldämm-Maß für das Element im eingebautem Zustand
R´w: = 40 dB
nach DIN 18008-2 vom Dezember 2010. -
Überkopfverglasungen: Neigung > 10° INFRASTOP 59/32
Brillant oder gleichwertig
Glasaufbau:
Glasart außen:  ESG_HF 8 mm
SZR:  14 mm
Glasart mitte:  ESG_HF 6 mm
Glasart innen:  VSG 12 mm aus TVG mi6 1,52
  PVB-Folie (88.4)
- mit Heißlagerungstest für Einscheibensicherheitsglas
nach
Bauregelliste
- mit thermisch verbessertem Randverbund
Technische Daten:
Gesamtenergiedurchlässigkeit g: 32%
U-Wert Ug:  0,6 W/m²K
Der angegebene Ug-Wert wurde nach DIN EN 673 berechnet.

Alle vom Auftragnehmer gelieferten Aluminium Profile
und
Anschlussbleche sind zum Schutz vor Verschmutzung und
Beschädigung mit einer aufgeklebten Folie zu versehen,
die
Rückstandslos nach Abschluss der Bautätigkeiten
entfernt
werden kann.
Das Entfernen der Folie muss in Abstimmung mit der
Bauleitung erfolgen.

*Hinweis*
AS 301  Anschluss seitl. (Warmfassade) WDVS

Der Baukörper ist einschalig ausgebildet. Auf der
Außenseite
wird nach dem Einbau der Elemente ein
Wärmedämmverbundsystem aufgebracht. Die Elemente sind
innerhalb der Dämmebene und des Baukörpers einzubauen.

Zum Anschluss an den Baukörper sind im Falz des
Pfostens ein
Anschlusspaneel und eine äußere und innere
Dichtungsfolie
einzuspannen. Beide Folien sind bis auf den Baukörper
zurückzuführen und dort zu verkleben.

Der Bereich zwischen Falz des Pfostens und Baukörper
bzw.
bauseitiger Wärmedämmung zwischen den Folien ist
vollflächig
mit Wärmedämmung zu verfüllen.

Raumseitig ist als Abschluss zwischen Baukörper und
Paneel
mit dauerelastischen Dichtstoffen zu versiegeln.

Auf der Außenseite ist der Anschluss an die bauseitige
Fassadenkonstruktion mit einem im Falz des Pfostens
eingespannten gekantetem
Aluminium-Wandanschlussprofil, t =
2 mm, herzustellen. Das Profil ist so auszubilden,
dass es als
Abdeckung für die am Wandanschluss angebrachte
Wärmedämmung dient. Die Breite des Profils ist so zu
wählen,
dass die Deckschale des Pfostens reversibel ist.

Endgültige Ausführung gemäß Detailplanung des
Architekten.

AO 321  Anschluss oben (Schrägdach)

Der obere Anschluss der Schrägdachkonstruktion an den
Baukörper ist mit einem abgekanteten Paneel
herzustellen.
Das Paneel ist in den Falz der obersten Pfette
einzuspannen
und dicht an den Baukörper anzuschließen. Über dem
Paneel
ist ein überdeckender Wetterschenkel anzuordnen und
abzudichten.

Raumseitig ist der Bereich zwischen dem Baukörper und
der
oberen Pfette mit einem gekanteten Aluminiumblech zu
schließen.

Die Verankerung der Konstruktion erfolgt mittels
Stahlkonsolen
im Bereich der Sparrenprofile. Alle Bauteile der
Verankerung
müssen konstruktiv so ausgelegt sein, dass sie die auf
die
Konstruktion einwirkenden Kräfte sicher aufnehmen und
auf das
Tragwerk des Baukörpers übertragen.

Die Abdichtung zum Baukörper ist mit einer
Dichtungsfolie
vorzunehmen.

Endgültige Ausführung gemäß Detailplanung des
Architekten.

AU 304  Anschluss unten (Warmfassade) mit äußerer
Aluminium-Fensterbank

Unten schließt die Fassade an die Baukörperbrüstung
(Aufkantung) an. Die Elemente sind innerhalb des
tragenden
Baukörpers und dessen Dämmebene einzubauen.

Die Abdichtung des Anschlusses erfolgt hinter der
wasserführenden Ebene der Fassadenkonstruktion mit
einer
wannenförmig verlegten Dichtungsfolie unter Beachtung
der
Entwässerungs- und Belüftungstechnik. Der verbleibende
Raum
zwischen dem unteren Riegelprofil und dem Baukörper
ist mit
einem Dämmelement zu schließen.

Auf der Innenseite ist ein Aluminiumwinkel 20/100 mm,
t = 2
mm bündig mit der Riegelunterkante zu montieren. An
diesem
Aluminiumwinkel wird die innere Dichtungsfolie
angeklebt und
zusätzlich mit einem Aluminium- Anschlussprofil
gesichert. Die
Dichtungsfolie ist bis an den Baukörper zu führen und
dort zu
verkleben.

In den Fassadenfalz ist mit einem KS-Hohlprofil eine
dreimal
abgekantete Aluminium-Fensterbank einzuspannen und
durch
verschrauben zu sichern. Die Aluminium-Fensterbank, t
= 2
mm, hat eine Ausladung von ca. 70 mm mit seitlichen
Aufkantungen.

Endgültige Ausführung gemäß Detailplanung des
Architekten.

AU 331  Fußpunktanschluss Lichtdach
(Holz-Unterkonstruktion)

Der untere Anschluss der selbsttragenden
Lichtdachkonstruktion erfolgt an eine bauseits
erstellte
Unterkonstruktion aus Holz.

Die Verankerung der Lichtdachkonstruktion an der
Holz-Konstruktion erfolgt im Bereich der
Sparrenprofile mittels
biegesteifer Einschieblinge.

Alle Bauteile der Lichtdachverankerung müssen
konstruktiv so
ausgelegt sein, dass sie die auf die Konstruktion
einwirkenden
Kräfte sicher aufnehmen und auf das Tragwerk
(Bauseitige
Unterkonstruktion) übertragen.

Auf der Innenseite ist der Bereich zwischen der
Unterkante der
Holz- Unterkonstruktion und der Traufpfette mit einem
gekantetem Aluminiumblech zu schließen (Abwicklung ca.
500
mm).

Auf der Außenseite ist der Anschluss mit einem
Aluminium-Verbundelement komplett abzudecken.
Weiterhin ist
in diesem Bereich hinter der wasserführenden Ebene ein
Wasserleitblech und eine Dichtungsfolie dicht
anzuschließen
beziehungsweise zu montieren.

Die Abdichtung der Konstruktion erfolgt hinter der
wasserführenden Ebene mit einer Dichtungsfolie.

Endgültige Ausführung gemäß Detailplanung des
Architekten.

**02.1 Pultdach, Überdachung Innenhof**
Alu-Lichtdachkonstruktion als Pultdach (mit
angrenzendem
Flachdach) mit Einsatzelement als RWA-Element zur
Rauhableitung (RA) ohne Berücksichtigung des
Seitenwindeinflusses

Abmessung (Lichtdach) ca.: Länge ca. 5490 mm
  Tiefe ca. 4635 mm
in der horizontalen gemessen
Dachneigung ca. 10° Grad

Abmessung (Frontfassade): ca: 5490 mm x 800 mm

Abmessung (Seitenfassade) ca: 4635 mm x 800-1650  mm
in der Ansicht trapezförmig
Höhe 1 = 800 mm
Höhe 2 = 1650 mm

Einbauort: Überdachung Innenhof

Aufteilung nach beiliegender Ansicht in:

Lichtdach:
5 Felder x 3 Reihen mit 2 Stück RWA Dachklappe
RA Dachklappenbeschlag: BF 603
Anschlussleigung ca. 6 m, Öffnungshub max. 800 mm
Ageo-Fläche je flügel ca. 0,5 m²
Verglasung GT 316

Frontfassade:
5 Felder Festverglasung GT 315

Seitenfassade:
3 Felder Festverglasung GT 315

Hinweis für die Verglasung: Es wird ein innenliegender
Sonnenschutz ausgeführt (in separater Position
ausgeschrieben).
Bei der Auswahl der Verglasung für die Fenster mit
innerem
Sonnen- oder Blendschutz sind die Empfehlungen der
Glasindustrie zwingend zu berücksichtigen!

Das Element ist nach statischen und konstruktiven
Erfordernissen herzustellen. Wo erforderlich, sind
statische
Verstärkungen nach eigenverantwortlicher Statik in
einheitlicher
Gestaltung einzusetzen.

Die notwendigen Elektro- / Steuerkomponenten werden in
separaten Positionen und ggf. Gewerken aufgeführt.

Der Übergang von der Vertikalfassade zum Lichtdach ist
mit
einem wärmegedämmten Aluminium Kantteil, Alublech innen
und außen t = 3 mm, Dämmung (WLG 035), auszuführen.

Die Absturzsicherheit im Bereich der Vertikalfassaden
wird
durch ein bauseitiges Geländer gewährleistet.

Anschlüsse
Seitlich: AS 301
Oben:  AO 321
Unten: AU 304
Menge: 1,000 St

**02.2 Mehrpreis Verglasung Vertikalfassade absturzsichernd**
Mehrpreis für die Ausführung der Verglasung der
Vertikalfassaden aus der vorstehenden Position mit
einer
absturzsichernden Verglasung (von außen nach
innen)
Menge: 1,000 psch

**02.3 Lichtdach, Satteldach**
Alu-Lichtdach-Konstruktion als Satteldach
Bewertetes Schalldämmmaß nach DIN 4109
Rw = 40 dB für das Gesamtelement im eingebautem Zustand

Abmessung ca.: Länge ca. 6000 mm
  Tiefe ca. 3000 mm
in der horizontalen gemessen
Dachneigung ca. 20° Grad

Einbauort: Lichtkuppel Hauptdach (Mehrzweckraum)

Aufteilung nach beiliegender Ansicht in
10 Felder mit Festverglasung GT 406 (Schalldämm 3-fach
Glas)

Hinweis für die Verglasung: Es wird ein innenliegender
Sonnenschutz ausgeführt (in separater Position
ausgeschrieben).
Bei der Auswahl der Verglasung für die Fenster mit
innerem
Sonnen- oder Blendschutz sind die Empfehlungen der
Glasindustrie zwingend zu berücksichtigen!

Das Element ist nach statischen und konstruktiven
Erfordernissen herzustellen. Wo erforderlich, sind
statische
Verstärkungen nach eigenverantwortlicher Statik in
einheitlicher
Gestaltung einzusetzen.

Der Firstbereich ist mit einem wärmegedämmten Aluminium
Kantteil, Alublech innen und außen t = 3 mm, Dämmung
(WLG
035), auszuführen.

Anschlüsse
Unten: AU 331
Menge: 1,000 St

### Titel 03 Elektrokomponenten

*Hinweis*
Fabrikat/System

RWA-Anlagen (NRWG) : Schüco Zentrale oder gleichwertig

'....................................................'
angebotenes Fabrikat

Leistungsmerkmal RWA-Zentrale
Ausgangsspannung 24V DC mit geringer Restwelligkeit (<
1%)

Elektrobauteile
Alle Elektrobauteile im LV wurden mit dem Gewerk
Elektroarbeiten abgestimmt. Zusätzliche
Elektrobauteile sind in
diesem Gewerk enthalten. Im Fall von Nebenangeboten
übernimmt der AN Metallbau die Gewährleistung auf die
Funktionsfähigkeit des Überganges zu dem Gewerk
Elektrotechnik.

Die Kabelverlegung innerhalb der Fenster- Tür und
Fassadenkonstruktion ist durch den Auftragnehmer gemäß
den
gültigen VDE-Richtlinien und der
Muster-Leitungsanlagenrichtlinie auszuführen.

Für alle sicherheitsrelevanten Funktionen an den
Fenster- und
Türsystemen wie z.B. Fluchttürsicherung,
Feststellanlagen und
RWA ist ein nach den gültigen Normen geprüfter
Beschlag zu
liefern und zur Erstinbetriebnahme der
Sicherheitsanlagen ein
gültiger Sachkundenachweis vorzulegen.

Zum Eignungsnachweis des Bieters sind entsprechende
Referenzen vorzulegen, die die Leistungsfähigkeit für
die
ausgeschriebenen Metallbauarbeiten nachweisen.

RWA-Systeme, Öffnung zur Rauchableitung (RA)
Ausführung gemäß der aktuellen Zusammenfassung der
Erstprüfungen des Systemgebers.

Profilbautiefen und Ansichten: siehe System- und
Positionsbeschreibungen.

Zur Gewährleistung der störungsfreien und
bestimmungsgemäßen Funktion der Fenster als Bestandteil
einer sicherheitstechnischen Anlage ist die Verwendung
von
den auf das eingesetzte Antriebssystem abgestimmten
Steuerungs- und Meldeeinrichtungen des Systemgebers
erforderlich.

Es dürfen nur zum System gehörende Beschläge eingesetzt
werden (Art und Ausführung wird gesondert beschrieben).
Weiterhin sind die RWA-Anlagen mit den jeweils zum
beschriebenen System gehörenden Bändern auszustatten.
Die
erforderliche Anzahl ist den Bemessungstabellen des
System-Herstellers zu entnehmen.

BEI DER PLANUNG UND AUSFÜHRUNG DER ANLAGEN IST
EINE RISIKOANALYSE GEMÄß VFF MERKBLATT KB.01
"KRAFTBETÄTIGTE FENSTER", UND DER ASR 1.6
DURCHZUFÜHREN.

**03.1 RWA Kompaktzentrale, Lieferung**
Rauch- und Wärmeabzugszentrale in Kompaktbauweise für
Treppenhäuser, zur Ansteuerung elektromotorischer RWA-
und
Lüftungsantriebe mit Betriebsspannung 24 V DC.

Merkmale

1 RWA- und 2 Lüftungsgruppen mit 10A
2 Melderlinien mit Leitungsüberwachung,
Leitungsüberwachung der Antriebslinie,
Diagnose-LED's zur schnellen Fehlerlokalisierung
Temperaturabhängige Nachführung der Akkuladespannung
Ansteuerung der Antriebe bei NOT-AUF (nach VdS 2580)
VdS Funktion, 30 Min. Nachtakten der Antriebe bei
RWA-Auslösung
Lüftertaster auf der Platine zur Inbetriebnahme
Steckbare Anschlussklemmen für alle Signal-Ein- und
-Ausgänge
2 Steckplätze für je eine Relaiskarte zur
potentialfreien
Weiterleitung des Signals "NOT-AUF" bzw. "Störung"
Steckplatz für BUS-Modul
Steckplatz für BUS-Modul vorbereitet für z.B. LON,
KNX/EIB
Schaltnetzteil für konstante Ausgangsspannung bei
geringer
Restwelligkeit
Konfigurieren von Sicherheits- und Komfortfunktionen
über
CSC Kompakt-Software (im Lieferumfang der Zentrale)
Erweiterter Funktionsumfang durch lizenzierte Software

Anschlussmöglichkeiten
10 RWA  Bedienstellen
10 Automatische optische Rauchmelder und/oder
Thermo-Maximal-Melder
10 Lüftungstaster mit oder ohne LED Statusanzeige
Direkter Anschluss von Wind- und Regensensoren
Anschaltmodul für externe BMA/ GLT
Anschaltmodul Raumtemperaturregler

Technische Daten
Betriebsspannung: 230 V AC
Frequenz: 50 Hz
Nenn-Betriebsspannung der Antriebe: 24 V DC
Ausgangsspannung der Meldelinien: ca. 24 V DC
Schaltleistung der potentialfreien
Kontakte im REL 65:
max. 42 V DC, 0,5 A
Schaltleistung für externe Anzeigen:
max. 28 V DC, 0,2 A
Notstromversorgung:
>72 Stunden
Fabrikat:  Schüco International KG
Typ: CSC1 (10A), Art.-Nr. 263 324

Lieferung inkl. Notstrom-Akkumulatoren: 2x
12 V / 7 Ah

Funktionen
Busfähige RWA-Zentrale in Kompaktbauweise zum Anschluss
von elektromotorisch betätigten Rauch- und
Wärmeabzugssystemen in 24VDC-Technik. Im
Zentralengehäuse befinden sich Netzteil,
Steuerplatine, interne
Notstromversorgung über 2 wartungsfreie 12
V-Akkumulatoren.
Energieversorgung nach EN12101-10, Steuereinheit nach
prEN12101-9.

Lieferumfang
RWA - Kompaktzentrale
Anschluss-Schema
Bedienungsanleitung

Lieferung und Montage an vorgesehener Stelle, Anschluss
erfolgt durch Elektrofirma
Menge: 1,000 St

**03.2 RWA-Taster, Lieferung**
Handmelder mit Anzeigen zur manuellen Ansteuerung der
NOT-AUF-und ZU-Funktion einer RWA-Gruppe über die
Meldelinien einer RWA-Zentrale.

Merkmale
- Verschließbare, verglaste Tür (inkl. Schlüssel)
- Anschluss an Meldelinieneingang

Technische Daten
Betriebsspannung: DC 24 V
Abmessung: 130 x 130 x 32 mm
Anschlüsse: Schraubklemme 1,0 mm
Schutzart: IP 41
Fabrikat:  Schüco International KG
Typ:  Schüco RWA-Taster

Ausführung Kunststoff:
Gehäusefarbe: gelb

Ausführung Aluminium:
Gehäusefarbe: gelb

Funktion
Handmelder mit Anzeigen zur manuellen Ansteuerung der
NOT-AUF-und ZU-Funktion einer RWA-Gruppe über die
Meldelinien einer RWA-Zentrale.

Lieferumfang
Schüco RWA-Taster
Anschluss-Schema
Beipackzettel

Lieferung und Montage an vorgesehener Stelle, Anschluss
erfolgt durch Elektrofirma
Menge: 1,000 St

**03.3 Optischer Rauchmelder VdS**
Rauchmelder zur automatischen Frühauslösung der
NOT-AUF-Funktion über eine Meldelinie von RWA-Zentralen
bei Rauchentwicklung im überwachtem Bereich.

Merkmale
Brandalgorithmen zur Vermeidung von Fehlalarm /
Täuschungsalarm und zur Alarmschwellennachführung
Geprüft nach EN54-7, Anschluss an den
Meldelinieneingang
VdS Anerkennungsnummer: G 204039

Technische Daten
Messelement: Fotoelektrisch / Streulichtprinzip
Betriebsspannung: 8,5 - 33 V DC
Gehäuse: aP, Kunststoff
Abmessung: Ø 100 x 50 mm
Schutzart: IP 23D
Anschlüsse: Schraubklemme 1,0 mm²
Fabrikat:  Schüco International KG
Typ:  Schüco Optischer Rauchmelder VdS
 Art.-Nr. 263 352
Funktion
Rauchmelder zur automatischen Frühauslösung der
NOT-AUF-Funktion über eine Meldelinie von RWA-Zentralen
bei Rauchentwicklung im überwachtem Bereich.

Lieferumfang
Schüco Optischer Rauchmelder VdS
Anschluss-Schema
Beipackzettel

Lieferung und Montage an vorgesehener Stelle, Anschluss
erfolgt durch Elektrofirma
Menge: 1,000 St

**03.4 Wind- und Regensensor-Set**
Erfassung und Weitergabe von Windgeschwindigkeit und
Regelmeldung an einen Auswerteeinheit, an ein WM-Modul
oder direkt an eine RWA-Zentrale zum Schließen und
Sperren
der Lüftungsfunktionen bei schlechten Wetter.

Merkmale
Set bestehend aus:
Windsensor
Regensensor
Klemmring
Konsole für Mast- oder Wandmontage aus Aluminium

Technische Daten
Betriebsspannung: DC 24 V
Regensensor: Beheizte Sensorfläche,
 Abschaltverzögerung ca. 5 min

Leistungsaufnahme: < 150 mA
Gehäuse: aP, ABS schwarz mit Haltern aus Edelstahl
Abmessung: 100 x 85 x 172 mm
Anschlussleitung: Halogenfrei ca. 4 m
Windsensor: Anemometer mit 3 schlagsicheren
 Windschalen
Messprinzip: Impulsgenerator
Abmessung: 250 x 25 x 80 mm
Anschlussleitung: Halogenfrei ca. 4 m
Fabrikat:  Schüco International KG
Typ:  Wind- und Regensensor, Art.-Nr. 263 318

Funktion
Erfassung und Weitergabe von Windgeschwindigkeit und
Regelmeldung an einen Auswerteeinheit, an ein WM-Modul
oder direkt an eine RWA-Zentrale zum Schließen und
Sperren
der Lüftungsfunktionen bei schlechten Wetter.

Lieferumfang
Schüco Wind- und Regensensor Set
Anschluss-Schema
Beipackzettel

Lieferung und Montage an vorgesehener Stelle, Anschluss
erfolgt durch Elektrofirma
Menge: 1,000 St

**03.5 Inbetriebnahme und Abnahme RWA**
Inbetriebnahme und Abnahme vorgenannter RWA-Anlage.
Ein entsprechender Sachkundenachweis ist vom
Auftragnehmer vorzulegen.
Menge: 1,000 pau

### Titel 04 Sonnenschutz

*Hinweis*
Als Planungsgrundlage wurde das Fabrikat SUN-MASTER -
Typ "Comfortmaster CM 60 SMI OL" genutzt.

Dem Bieter wird freigestellt, zu der ausgeschriebenen
Konstruktion gleichwertige Konstruktionen anzubieten.

'..................................'
angebotenes Fabrikat

Sonnen- und Blendschutzkassettenrollo Typ
Comfortmaster 60
SMI, komplett mit Hitzeschutz-Elementen und
Zubehörteilen,
einschließlich Befestigungsmittel in der
erforderlichen Anzahl für
die Montage.

Rechtwinkelige Kassette ohne Fasen und Rundungen 60 mm
x
60 mm aus einem einteiligen stranggepressten
Aluminiumprofil.
Aluminium-Welle, Ø 30mm einteilig stranggepresst.
Seitenführungen: 20-40 mm Breite, 13 mm Tiefe einteilig
stranggepresst.

Laufrichtung des Behanges: von unten nach oben.
Alle Seitenteile mit der Kassette verschraubt. Montage
über
Seitenführungen als Stecksystem

Die Sonnenschutzanlage bestehet aus einer oberen und
unteren Kassette wie oben beschrieben. In der oberen
Kassette
befindet sich der Antrieb. In der unteren Kassette
befindet sich
eine Gegenzugfeder für einen sicheres Aufrollen des
Behanges.
Beide Anlagen werden über seitliche Führungsschienen
über
Steckfüsse verbunden. Der Zugstab wird mit seitlichen
Kunststoffteilen vor direktem Kontakt mit der Aluminium
Seitenführung geschützt, um metallische
Ablaufgeräusche zu
vermeiden. Der Zugstab wird mittels einer durchgehenden
Zugschnur gezogen um Verspannungen in der Bewegung zu
vermeiden.

Antrieb:
Digitaler Econmaster Antrieb, SMI 3.0 Standard
zertifiziert,
24V/DC, Drehmoment 90 Ncm. Der Antrieb verfügt über
einen
internen Fehlerspeicher und erweiterte
Diagnosefunktionen für
eine effiziente Wartung. Der Antrieb selbst ist
updatefähig für
erweiterte Funktionen. Folgende Funktionen müssen auch
ohne
externes Motorsteuergerät über Tasterbetätigung
sichergestellt
sein:
Anfahren oberer Haltepunkt mit Längenkalibrierung
Anfahren unterer Haltepunkt
Anfahren einer Zwischenposition
Präzise - und synchrone Steuerung des Rollosystems
Parallelanschluss mehrer Rollosysteme für eine
effiziente
Verkabelung.

Bei der Auswahl der Verglasung für die Fenster mit
innerem
Sonnen- oder Blendschutz sind die Empfehlungen der
Glasindustrie zwingend zu berücksichtigen!

**04.1 Sonnenschutz Pultdach, Überdachung Innenhof**
Sonnenschutz wie von beschrieben für Pultdach
(Überdachung
Innenhof)

Abmessung (Lichtdach) ca.: Länge ca. 5490 mm
  Tiefe ca. 4635 mm
in der horizontalen gemessen
Dachneigung ca. 10° Grad

Das Lichtdach besteht aus 5 Feldern mit jeweils 3
Reihen. In
zwei Feldern befinden sich Einsatzelemente als
RWA-Element
zur Rauhableitung (RA), restliche Felder Festverglast.
Menge: 1,000 pau

**04.2 Sonnenschutz Lichtdach Satteldach**
Sonnenschutz wie vor beschrieben für Lichtdach als
Satteldach

Abmessung ca.: Länge ca. 6000 mm
  Tiefe ca. 3000 mm
in der horizontalen gemessen
Dachneigung ca. 20° Grad

Einbauort: Lichtkuppel Hauptdach (Mehrzweckraum)

Aufteilung nach beiliegender Ansicht in 10 Felder mit
Festverglasung
Menge: 1,000 pau

### Titel 05 Stundenlohnarbeiten

*Hinweis*
Stundenlohnarbeiten nur auf besondere Anordnung der
Bauleitung für außervertragliche, nicht festgelegte
Leistungen,
nicht verschuldete Wartezeiten, Beihilfe für
Fremdfirmen udgl.

Nachweis gegen Regiezettel mit namentlicher Angabe und
tariflicher Berufsgruppe der einzelnen Arbeitskräfte,
Materialverbrauch und Geräteeinsatz, die der
Bauleitung täglich
zur Prüfung und Unterschrift vorzulegen sind; verspätet
vorgelegte Regielisten können im allgemeinen nicht mehr
anerkannt werden.
Einschl. Kosten der Baustelle, Vorhalten von Geräten,
Betriebseinrichten und Werkzeugbenützung;
Die nachstehend angegebenen Massen sind geschätzt, sie
können erheblich über- oder unterschritten werden bzw.
ganz
wegfallen.

**05.1 Stundensatz Vorarbeiter**
Menge: 10,000 h

**05.2 Stundensatz Facharbeiter**
Menge: 10,000 h

**05.3 Stundensatz Lehrling**
Menge: 10,000 h

USt %: 19,00
